# Tubería de polietileno (PE), para gas

- Propiedad del archivo: CYPE INGENIEROS, S.A.
- Formato: FIEBDC-3/2002
- Divisa: EUR
- Costes indirectos: 3.00 %
- IVA: 21.00 %

## I Instalaciones

### IH Tuberías para fluidos

#### IHE Tuberías de polietileno

**IHE510** m Tubería de polietileno (PE), para gas.
Tubería formada por tubo de polietileno de alta densidad PE100, SDR11, de 20 mm de diámetro exterior. Instalación enterrada. Incluso accesorios y piezas especiales.
Criterio de valoración económica: El precio no incluye la excavación ni el relleno de la zanja.
Incluye: Replanteo. Colocación de tubos, accesorios y piezas especiales. Realización de pruebas de servicio.
Criterio de medición de proyecto: Longitud medida según documentación gráfica de Proyecto.
Criterio de medición de obra: Se medirá la longitud realmente ejecutada según especificaciones de Proyecto.

| Código | Ud | Descripción | Rendimiento | Precio | Importe |
|---|---|---|---|---|---|
| mt43tpo010ad | m | Tubo de polietileno de alta densidad PE100, SDR11, de 20 mm de diámetro exterior, según UNE-EN 1555, suministrado en rollos, con el precio incrementado el 15% en concepto de accesorios y piezas especiales, para instalaciones receptoras de gas. (material) | 1.000 | 1.54 | 1.54 |
| mo010 | h | Oficial 1ª instalador de gas. (mano de obra) | 0.054 | 22.74 | 1.23 |
| mo109 | h | Ayudante instalador de gas. (mano de obra) | 0.054 | 20.98 | 1.13 |
| % | % | Costes directos complementarios | 2 % | 3.90 | 0.08 |
|  |  | Costes directos |  |  | 3.98 |
