# Tubería de polietileno (PE) "REPOLEN", para gas

- Propiedad del archivo: CYPE INGENIEROS, S.A.
- Formato: FIEBDC-3/2002
- Divisa: EUR
- Costes indirectos: 3.00 %
- IVA: 21.00 %

## I Instalaciones

### IH Tuberías para fluidos

#### IHE Tuberías de polietileno

**IHE520** m Tubería de polietileno (PE) "REPOLEN", para gas.
Tubería formada por tubo de polietileno PE 100, de color negro con bandas de color naranja con acabado efecto espejo por el interior, Repolen Monocapa PE 100 Gas, SDR11, serie 5, "REPOLEN", de 16 mm de diámetro exterior y 3 mm de espesor. Instalación enterrada. Incluso accesorios y piezas especiales.
Criterio de valoración económica: El precio no incluye la excavación ni el relleno de la zanja.
Incluye: Replanteo. Colocación de tubos, accesorios y piezas especiales. Realización de pruebas de servicio.
Criterio de medición de proyecto: Longitud medida según documentación gráfica de Proyecto.
Criterio de medición de obra: Se medirá la longitud realmente ejecutada según especificaciones de Proyecto.

| Código | Ud | Descripción | Rendimiento | Precio | Importe |
|---|---|---|---|---|---|
| mt43rep010ve | m | Tubo de polietileno PE 100, de color negro con bandas de color naranja con acabado efecto espejo por el interior, Repolen Monocapa PE 100 Gas, SDR11, serie 5, "REPOLEN", de 16 mm de diámetro exterior y 3 mm de espesor, según UNE-EN 1555 y AENOR RP 001.05, suministrado en barras de 6 m de longitud, con el precio incrementado el 20% en concepto de accesorios y piezas especiales. (material) | 1.000 | 0.95 | 0.95 |
| mo010 | h | Oficial 1ª instalador de gas. (mano de obra) | 0.032 | 22.74 | 0.73 |
| mo109 | h | Ayudante instalador de gas. (mano de obra) | 0.032 | 20.98 | 0.67 |
| % | % | Costes directos complementarios | 2 % | 2.35 | 0.05 |
|  |  | Costes directos |  |  | 2.40 |
