# Tubería multicapa de polipropileno copolímero random resistente a la temperatura/polipropileno copolímero random resistente a la temperatura con fibra de vidrio/polipropileno copolímero random

- Propiedad del archivo: CYPE INGENIEROS, S.A.
- Formato: FIEBDC-3/2002
- Divisa: EUR
- Costes indirectos: 3.00 %
- IVA: 21.00 %

## I Instalaciones

### IH Tuberías para fluidos

#### IHM Tuberías multicapa

**IHM433** m Tubería multicapa de polipropileno copolímero random resistente a la temperatura/polipropileno copolímero random resistente a la temperatura con fibra de vidrio/polipropileno copolímero random resistente a la temperatura (PP-RCT/PP-RCT con fibra de vidrio/PP-RCT), "ITALSAN".
Tubería formada por tubo multicapa de polipropileno copolímero random resistente a la temperatura y a la degradación oxidativa por hipoclorito sódico/polipropileno copolímero random resistente a la temperatura con fibra de vidrio/polipropileno copolímero random resistente a la temperatura y a la degradación oxidativa por hipoclorito sódico (PP-RCT RA7050/PP-RCT con fibra de vidrio/PP-RCT RA7050), de color gris, gama Niron Clima Multilayer Premium, SDR7,3, serie 3,2, "ITALSAN", de 20 mm de diámetro exterior y 2,8 mm de espesor, clase 1/10 bar, clase 2/10 bar, clase 4/10 bar y clase 5/8 bar. Instalación en superficie. Incluso material auxiliar para montaje y sujeción a la obra, accesorios y piezas especiales.
Incluye: Replanteo. Colocación y fijación de tubos, accesorios y piezas especiales. Realización de pruebas de servicio.
Criterio de medición de proyecto: Longitud medida según documentación gráfica de Proyecto.
Criterio de medición de obra: Se medirá la longitud realmente ejecutada según especificaciones de Proyecto.

| Código | Ud | Descripción | Rendimiento | Precio | Importe |
|---|---|---|---|---|---|
| mt37tpi061n | Ud | Material auxiliar para montaje y sujeción a la obra de las tuberías de polipropileno copolímero random resistente a la temperatura y a la degradación oxidativa por hipoclorito sódico/polipropileno copolímero random resistente a la temperatura con fibra de vidrio/polipropileno copolímero random resistente a la temperatura y a la degradación oxidativa por hipoclorito sódico (PP-RCT RA7050/PP-RCT con fibra de vidrio/PP-RCT RA7050), gama Niron Clima Multilayer Premium, SDR7,3, serie 3,2, "ITALSAN", de 20 mm de diámetro exterior, incluso abrazaderas isofónicas. (material) | 1.000 | 0.31 | 0.31 |
| mt37tpi060ng | m | Tubo multicapa de polipropileno copolímero random resistente a la temperatura y a la degradación oxidativa por hipoclorito sódico/polipropileno copolímero random resistente a la temperatura con fibra de vidrio/polipropileno copolímero random resistente a la temperatura y a la degradación oxidativa por hipoclorito sódico (PP-RCT RA7050/PP-RCT con fibra de vidrio/PP-RCT RA7050), de color gris, gama Niron Clima Multilayer Premium, SDR7,3, serie 3,2, "ITALSAN", de 20 mm de diámetro exterior y 2,8 mm de espesor, clase 1/10 bar, clase 2/10 bar, clase 4/10 bar y clase 5/8 bar, según ASTM F2023, suministrado en barras de 4 m de longitud, con el precio incrementado el 30% en concepto de accesorios y piezas especiales. (material) | 1.000 | 4.08 | 4.08 |
| op00ato010 |  | Atornillador. | 1.000 | 0.00 | 0.00 |
| op00mar010 |  | Martillo. | 1.000 | 0.00 | 0.00 |
| op00tal010 |  | Taladro. | 1.000 | 0.00 | 0.00 |
| mo008 | h | Oficial 1ª fontanero. (mano de obra) | 0.043 | 22.74 | 0.98 |
| mo107 | h | Ayudante fontanero. (mano de obra) | 0.043 | 20.98 | 0.90 |
| % | % | Costes directos complementarios | 2 % | 6.27 | 0.13 |
|  |  | Costes directos |  |  | 6.40 |
