# Hidrante de columna

- Propiedad del archivo: CYPE INGENIEROS, S.A.
- Formato: FIEBDC-3/2002
- Divisa: EUR
- Costes indirectos: 3.00 %
- IVA: 21.00 %

## I Instalaciones

### IO Contra incendios

#### IOB Sistemas de abastecimiento de agua

**IOB040** Ud Hidrante de columna.
Hidrante de columna seca de 4" DN 100 mm, con toma recta a la red, carrete de 300 mm, una boca de 4" DN 100 mm, dos bocas de 2 1/2" DN 70 mm, racores y tapones. Incluso elementos de fijación.
Incluye: Replanteo. Montaje, conexionado y comprobación de su correcto funcionamiento.
Criterio de medición de proyecto: Número de unidades previstas, según documentación gráfica de Proyecto.
Criterio de medición de obra: Se medirá el número de unidades realmente ejecutadas según especificaciones de Proyecto.

| Código | Ud | Descripción | Rendimiento | Precio | Importe |
|---|---|---|---|---|---|
| mt41hid010cbb | Ud | Hidrante de columna seca de 4" DN 100 mm, con toma recta a la red, carrete de 300 mm, una boca de 4" DN 100 mm, dos bocas de 2 1/2" DN 70 mm, racores y tapones. Incluso elementos de fijación. Certificada por AENOR según UNE-EN 14384. (material) | 1.000 | 888.59 | 888.59 |
| mo008 | h | Oficial 1ª fontanero. (mano de obra) | 0.811 | 22.74 | 18.44 |
| mo107 | h | Ayudante fontanero. (mano de obra) | 0.811 | 20.98 | 17.01 |
| % | % | Costes directos complementarios | 2 % | 924.04 | 18.48 |
|  |  | Costes directos |  |  | 942.52 |
