# Armario para extintor de nieve carbónica CO2. Instalación en superficie

- Propiedad del archivo: CYPE INGENIEROS, S.A.
- Formato: FIEBDC-3/2002
- Divisa: EUR
- Costes indirectos: 3.00 %
- IVA: 21.00 %

## I Instalaciones

### IO Contra incendios

#### IOX Extintores

**IOX520** Ud Armario para extintor de nieve carbónica CO2. Instalación en superficie.
Armario de polipropileno color rojo RAL 3000, con puerta ciega, de 330x650x230 mm, para extintor de nieve carbónica CO2 de 5 kg. Instalación en superficie. Incluso accesorios de montaje.
Incluye: Colocación y fijación del armario.
Criterio de medición de proyecto: Número de unidades previstas, según documentación gráfica de Proyecto.
Criterio de medición de obra: Se medirá el número de unidades realmente colocadas según especificaciones de Proyecto.

| Código | Ud | Descripción | Rendimiento | Precio | Importe |
|---|---|---|---|---|---|
| mt41ixw220a | Ud | Armario de polipropileno color rojo RAL 3000, con puerta ciega, de 330x650x230 mm, para extintor de nieve carbónica CO2 de 5 kg, con accesorios de montaje. (material) | 1.000 | 100.94 | 100.94 |
| mo113 | h | Peón ordinario construcción. (mano de obra) | 0.215 | 20.78 | 4.47 |
| % | % | Costes directos complementarios | 2 % | 105.41 | 2.11 |
|  |  | Costes directos |  |  | 107.52 |
