# Sumidero para canalón, sistema Akasison "JIMTEN"

- Propiedad del archivo: CYPE INGENIEROS, S.A.
- Formato: FIEBDC-3/2002
- Divisa: EUR
- Costes indirectos: 3.00 %
- IVA: 21.00 %

## I Instalaciones

### IS Evacuación de aguas

#### ISC Canalones

**ISC025** Ud Sumidero para canalón, sistema Akasison "JIMTEN".
Sumidero para canalón, compuesto de sumidero sifónico de acero galvanizado, sistema Akasison, modelo R90 "JIMTEN", de salida vertical, con rosca de 3" de diámetro y rejilla convexa de aluminio, con el manguito conector con rosca, la tubería vertical y el codo, todos ellos del mismo diámetro que el sumidero.
Incluye: Replanteo. Colocación.
Criterio de medición de proyecto: Número de unidades previstas, según documentación gráfica de Proyecto.
Criterio de medición de obra: Se medirá el número de unidades realmente ejecutadas según especificaciones de Proyecto.

| Código | Ud | Descripción | Rendimiento | Precio | Importe |
|---|---|---|---|---|---|
| mt11aka013e | Ud | Sumidero sifónico de acero galvanizado, sistema Akasison, modelo R90 "JIMTEN", de salida vertical, con rosca de 3" de diámetro y rejilla convexa de aluminio, según UNE-EN 1253. (material) | 1.000 | 347.30 | 347.30 |
| mt11aka032b | Ud | Manguito conector de polietileno de alta densidad (PEAD/HDPE), con rosca de 3", para sumidero sifónico, sistema Akasison "JIMTEN". (material) | 1.000 | 23.00 | 23.00 |
| mt11aka040fa | m | Tubería templada mediante tratamiento térmico adicional, de polietileno de alta densidad (PEAD/HDPE), de 75 mm de diámetro exterior y 3 mm de espesor, sistema Akasison "JIMTEN", en tramos de 5 m de longitud. (material) | 0.800 | 7.00 | 5.60 |
| mt11aka050e | Ud | Codo 90° de polietileno de alta densidad (PEAD/HDPE), de 75 mm de diámetro exterior y 3 mm de espesor, sistema Akasison "JIMTEN". (material) | 1.000 | 4.00 | 4.00 |
| op00tal010 |  | Taladro. | 1.000 | 0.00 | 0.00 |
| mo008 | h | Oficial 1ª fontanero. (mano de obra) | 0.545 | 22.74 | 12.39 |
| mo107 | h | Ayudante fontanero. (mano de obra) | 0.545 | 20.98 | 11.43 |
| % | % | Costes directos complementarios | 2 % | 403.72 | 8.07 |
|  |  | Costes directos |  |  | 411.79 |
