# Montacargas

- Propiedad del archivo: CYPE INGENIEROS, S.A.
- Formato: FIEBDC-3/2002
- Divisa: EUR
- Costes indirectos: 3.00 %
- IVA: 21.00 %

## I Instalaciones

### IT Transporte

#### ITC Montacargas

**ITC010** Ud Montacargas.
Montacargas hidráulico para 50 kg, de 5 paradas (9 m), con guías y un pistón. Totalmente montado, conexionado y probado.
Incluye: Replanteo. Instalación del montacargas. Conexionado con la red eléctrica. Realización de pruebas de servicio.
Criterio de medición de proyecto: Número de unidades previstas, según documentación gráfica de Proyecto.
Criterio de medición de obra: Se medirá el número de unidades realmente ejecutadas según especificaciones de Proyecto.

| Código | Ud | Descripción | Rendimiento | Precio | Importe |
|---|---|---|---|---|---|
| mt39mch010ai | Ud | Montacargas hidráulico para 50 kg, de 5 paradas (9 m), con guías y un pistón. (material) | 1.000 | 12883.00 | 12883.00 |
| mo016 | h | Oficial 1ª instalador de aparatos elevadores. (mano de obra) | 41.087 | 23.74 | 975.41 |
| mo085 | h | Ayudante instalador de aparatos elevadores. (mano de obra) | 41.087 | 21.90 | 899.81 |
| % | % | Costes directos complementarios | 2 % | 14758.22 | 295.16 |
|  |  | Costes directos |  |  | 15053.38 |
