# Montacargas

- Propiedad del archivo: CYPE INGENIEROS, S.A.
- Formato: FIEBDC-3/2002
- Divisa: EUR
- Costes indirectos: 3.00 %
- IVA: 21.00 %

## I Instalaciones

### IT Transporte

#### ITC Montacargas

**ITC010** Ud Montacargas.
Montacargas hidráulico para 100 kg, de 4 paradas (9 m), con guías y un pistón. Totalmente montado, conexionado y probado.
Incluye: Replanteo. Instalación del montacargas. Conexionado con la red eléctrica. Realización de pruebas de servicio.
Criterio de medición de proyecto: Número de unidades previstas, según documentación gráfica de Proyecto.
Criterio de medición de obra: Se medirá el número de unidades realmente ejecutadas según especificaciones de Proyecto.

| Código | Ud | Descripción | Rendimiento | Precio | Importe |
|---|---|---|---|---|---|
| mt39mch010bh | Ud | Montacargas hidráulico para 100 kg, de 4 paradas (9 m), con guías y un pistón. (material) | 1.000 | 13651.87 | 13651.87 |
| mo016 | h | Oficial 1ª instalador de aparatos elevadores. (mano de obra) | 44.230 | 22.74 | 1005.79 |
| mo085 | h | Ayudante instalador de aparatos elevadores. (mano de obra) | 44.230 | 20.98 | 927.95 |
| % | % | Costes directos complementarios | 2 % | 15585.61 | 311.71 |
|  |  | Costes directos |  |  | 15897.32 |
