# Montacargas

- Propiedad del archivo: CYPE INGENIEROS, S.A.
- Formato: FIEBDC-3/2002
- Divisa: EUR
- Costes indirectos: 3.00 %
- IVA: 21.00 %

## I Instalaciones

### IT Transporte

#### ITC Montacargas

**ITC010** Ud Montacargas.
Montacargas hidráulico para 750 kg, de 3 paradas (6 m), de 1,2x1,2 m de plataforma, con guías y un pistón. Totalmente montado, conexionado y probado.
Incluye: Replanteo. Instalación del montacargas. Conexionado con la red eléctrica. Realización de pruebas de servicio.
Criterio de medición de proyecto: Número de unidades previstas, según documentación gráfica de Proyecto.
Criterio de medición de obra: Se medirá el número de unidades realmente ejecutadas según especificaciones de Proyecto.

| Código | Ud | Descripción | Rendimiento | Precio | Importe |
|---|---|---|---|---|---|
| mt39mch010db | Ud | Montacargas hidráulico para 750 kg, de 3 paradas (6 m), de 1,2x1,2 m de plataforma, con guías y un pistón. (material) | 1.000 | 13527.16 | 13527.16 |
| mo016 | h | Oficial 1ª instalador de aparatos elevadores. (mano de obra) | 44.455 | 23.74 | 1055.36 |
| mo085 | h | Ayudante instalador de aparatos elevadores. (mano de obra) | 44.455 | 21.90 | 973.56 |
| % | % | Costes directos complementarios | 2 % | 15556.08 | 311.12 |
|  |  | Costes directos |  |  | 15867.20 |
