# Depósito de aire comprimido

- Propiedad del archivo: CYPE INGENIEROS, S.A.
- Formato: FIEBDC-3/2002
- Divisa: EUR
- Costes indirectos: 3.00 %
- IVA: 21.00 %

## I Instalaciones

### IX Aire comprimido y gases medicinales

#### IXD Depósitos

**IXD010** Ud Depósito de aire comprimido.
Depósito de aire comprimido, de chapa de acero acabado con esmalte de poliuretano color azul, con una capacidad de 500 litros, presión máxima de trabajo 11 bar, diámetro 600 mm y altura total 2055 mm. Incluso válvula de seguridad, grifo de purga, manómetro y elementos de montaje.
Incluye: Colocación. Montaje, conexionado y comprobación de su correcto funcionamiento.
Criterio de medición de proyecto: Número de unidades previstas, según documentación gráfica de Proyecto.
Criterio de medición de obra: Se medirá el número de unidades realmente ejecutadas según especificaciones de Proyecto.

| Código | Ud | Descripción | Rendimiento | Precio | Importe |
|---|---|---|---|---|---|
| mt43dac010j | Ud | Depósito de aire comprimido, de chapa de acero acabado con esmalte de poliuretano color azul, con una capacidad de 500 litros, presión máxima de trabajo 11 bar, diámetro 600 mm y altura total 2055 mm, con conexiones roscadas hembra de 1" de diámetro, válvula de seguridad, grifo de purga y manómetro. (material) | 1.000 | 1394.25 | 1394.25 |
| mo008 | h | Oficial 1ª fontanero. (mano de obra) | 1.316 | 22.74 | 29.93 |
| mo107 | h | Ayudante fontanero. (mano de obra) | 1.316 | 20.98 | 27.61 |
| % | % | Costes directos complementarios | 2 % | 1451.79 | 29.04 |
|  |  | Costes directos |  |  | 1480.83 |
