# Depósito de aire comprimido

- Propiedad del archivo: CYPE INGENIEROS, S.A.
- Formato: FIEBDC-3/2002
- Divisa: EUR
- Costes indirectos: 3.00 %
- IVA: 21.00 %

## I Instalaciones

### IX Aire comprimido y gases medicinales

#### IXD Depósitos

**IXD010** Ud Depósito de aire comprimido.
Depósito de aire comprimido, de chapa de acero galvanizado, con una capacidad de 1000 litros, presión máxima de trabajo 11 bar, diámetro 790 mm y altura total 2345 mm. Incluso válvula de seguridad, grifo de purga, manómetro y elementos de montaje.
Incluye: Colocación. Montaje, conexionado y comprobación de su correcto funcionamiento.
Criterio de medición de proyecto: Número de unidades previstas, según documentación gráfica de Proyecto.
Criterio de medición de obra: Se medirá el número de unidades realmente ejecutadas según especificaciones de Proyecto.

| Código | Ud | Descripción | Rendimiento | Precio | Importe |
|---|---|---|---|---|---|
| mt43dac020c | Ud | Depósito de aire comprimido, de chapa de acero galvanizado, con una capacidad de 1000 litros, presión máxima de trabajo 11 bar, diámetro 790 mm y altura total 2345 mm, con conexiones roscadas hembra de 3/4" de diámetro, válvula de seguridad, grifo de purga y manómetro. (material) | 1.000 | 3792.88 | 3792.88 |
| mo008 | h | Oficial 1ª fontanero. (mano de obra) | 1.645 | 22.74 | 37.41 |
| mo107 | h | Ayudante fontanero. (mano de obra) | 1.645 | 20.98 | 34.51 |
| % | % | Costes directos complementarios | 2 % | 3864.80 | 77.30 |
|  |  | Costes directos |  |  | 3942.10 |
