# Central de vacío

- Propiedad del archivo: CYPE INGENIEROS, S.A.
- Formato: FIEBDC-3/2002
- Divisa: EUR
- Costes indirectos: 3.00 %
- IVA: 21.00 %

## I Instalaciones

### IX Aire comprimido y gases medicinales

#### IXV Centrales de vacío

**IXV010** Ud Central de vacío.
Central de vacío compacta para un caudal de 63 m³/h, presión mínima de trabajo 2 mbar, de 2,1 kW de potencia, de 2190x960x1675 mm, formada por 3 bombas de vacío de paletas rotativas lubricadas por aceite, con motor eléctrico de eficiencia IE3, protección IP55, para alimentación trifásica; depósito horizontal de 500 litros de capacidad; válvula de entrada; válvula de purga manual; válvula de salida; vacuómetro; grupo de filtros bactericidas con bypass; sonda de vacío; bancada; cuadro eléctrico con panel de control con pantalla LCD y soportes metálicos.
Incluye: Colocación. Conexionado y comprobación de su correcto funcionamiento.
Criterio de medición de proyecto: Número de unidades previstas, según documentación gráfica de Proyecto.
Criterio de medición de obra: Se medirá el número de unidades realmente ejecutadas según especificaciones de Proyecto.

| Código | Ud | Descripción | Rendimiento | Precio | Importe |
|---|---|---|---|---|---|
| mt43cva010aa | Ud | Central de vacío compacta para un caudal de 63 m³/h, presión mínima de trabajo 2 mbar, de 2,1 kW de potencia, de 2190x960x1675 mm, formada por 3 bombas de vacío de paletas rotativas lubricadas por aceite, con motor eléctrico de eficiencia IE3, protección IP55, para alimentación trifásica; depósito horizontal de 500 litros de capacidad; válvula de entrada; válvula de purga manual; válvula de salida; vacuómetro; grupo de filtros bactericidas con bypass; sonda de vacío; bancada; cuadro eléctrico con panel de control con pantalla LCD y soportes metálicos, según UNE-EN ISO 7396-1 y UNE-EN 60601-1. (material) | 1.000 | 9048.93 | 9048.93 |
| mo008 | h | Oficial 1ª fontanero. (mano de obra) | 1.316 | 22.74 | 29.93 |
| mo107 | h | Ayudante fontanero. (mano de obra) | 1.316 | 20.98 | 27.61 |
| % | % | Costes directos complementarios | 2 % | 9106.47 | 182.13 |
|  |  | Costes directos |  |  | 9288.60 |
