# Guía para aparcamiento de camión, de tubo de acero galvanizado

- Propiedad del archivo: CYPE INGENIEROS, S.A.
- Formato: FIEBDC-3/2002
- Divisa: EUR
- Costes indirectos: 3.00 %
- IVA: 21.00 %

## L Carpintería, cerrajería, vidrios y protecciones solares

### LM Equipamiento para muelles de carga y descarga

#### LMC Complementos de acoplamiento y seguridad

**LMC010** Ud Guía para aparcamiento de camión, de tubo de acero galvanizado.
Guía recta para aparcamiento de camión, de tubo de acero galvanizado, de 1500 mm de longitud, fijada mediante anclaje químico con varilla roscada. Incluso placas de anclaje para fijación mediante anclaje químico al soporte con varillas roscadas y resina.
Incluye: Replanteo. Colocación y fijación de la guía para aparcamiento de camión.
Criterio de medición de proyecto: Número de unidades previstas, según documentación gráfica de Proyecto.
Criterio de medición de obra: Se medirá el número de unidades realmente ejecutadas según especificaciones de Proyecto.

| Código | Ud | Descripción | Rendimiento | Precio | Importe |
|---|---|---|---|---|---|
| mt26amc030a | Ud | Guía recta para aparcamiento de camión, de tubo de acero galvanizado, de 1500 mm de longitud, para facilitar el posicionamiento de los vehículos durante las maniobras de acoplamiento al abrigo. Incluso placas de anclaje. (material) | 1.000 | 390.15 | 390.15 |
| mt26aaq010f | Ud | Anclaje químico compuesto por resina y varilla roscada de acero inoxidable A4-70, según UNE-EN ISO 3506-1; con tuerca y arandela, de 12 mm de diámetro. (material) | 8.000 | 4.90 | 39.20 |
| op00ato010 |  | Atornillador. | 1.000 | 0.00 | 0.00 |
| op00tal010 |  | Taladro. | 1.000 | 0.00 | 0.00 |
| mo011 | h | Oficial 1ª montador. (mano de obra) | 6.895 | 22.74 | 156.79 |
| mo080 | h | Ayudante montador. (mano de obra) | 6.895 | 21.02 | 144.93 |
| % | % | Costes directos complementarios | 2 % | 731.07 | 14.62 |
|  |  | Costes directos |  |  | 745.69 |
