# Block de puerta interior abatible, de madera, de hoja lisa

- Propiedad del archivo: CYPE INGENIEROS, S.A.
- Formato: FIEBDC-3/2002
- Divisa: EUR
- Costes indirectos: 3.00 %
- IVA: 21.00 %

## L Carpintería, cerrajería, vidrios y protecciones solares

### LP Puertas interiores

#### LPM De madera

**LPM100** Ud Block de puerta interior abatible, de madera, de hoja lisa.
Block de puerta interior abatible ciega compuesto por una hoja lisa, con bastidor de madera, de 22 mm de espesor, alma de tablero aglomerado de alta densidad, con rechapado de haya vaporizada de 0,6 mm de espesor; ensamblaje y barnizado en taller, de 203x72,5x3,5 cm, tornillos, pernios de latón y cerradura de embutir; galces de MDF con rechapado de haya vaporizada, de 3 mm de espesor y tapajuntas de MDF con rechapado de haya vaporizada de 70x12 mm, en ambas caras. Colocación sin precerco sobre tabique de entramado autoportante. Incluso manivela sobre escudo largo de latón, color negro, acabado brillante, serie básica y aireador de paso divisible, telescópico, sección 143 cm³, caudal nominal 17,8 l/s.
Incluye: Presentación de la puerta. Colocación de la puerta. Ajuste final. Relleno perimetral con espuma de poliuretano. Colocación de los herrajes de cierre. Colocación de tapajuntas. Realización de pruebas de servicio.
Criterio de medición de proyecto: Número de unidades previstas, según documentación gráfica de Proyecto.
Criterio de medición de obra: Se medirá el número de unidades realmente ejecutadas según especificaciones de Proyecto.

| Código | Ud | Descripción | Rendimiento | Precio | Importe |
|---|---|---|---|---|---|
| mt22pxh100ac | Ud | Block de puerta interior abatible ciega compuesto por una hoja lisa, con bastidor de madera, de 22 mm de espesor, alma de tablero aglomerado de alta densidad, con rechapado de haya vaporizada de 0,6 mm de espesor; ensamblaje y barnizado en taller, de 203x72,5x3,5 cm, tornillos, pernios de latón y cerradura de embutir; galces de MDF con rechapado de haya vaporizada, de 3 mm de espesor y tapajuntas de MDF con rechapado de haya vaporizada de 70x12 mm, en ambas caras. Según UNE 56803. (material) | 1.000 | 313.20 | 313.20 |
| mt23ppb200 | Ud | Cerradura de embutir, frente, accesorios y tornillos de atado, para puerta de paso interior, según UNE-EN 12209. (material) | 1.000 | 12.42 | 12.42 |
| mt23hbl010aa | Ud | Juego de manivela y escudo largo de latón, color negro, acabado brillante, serie básica, para puerta interior. (material) | 1.000 | 8.94 | 8.94 |
| mt42sva245a | Ud | Aireador de paso divisible, telescópico, compuesto por un elemento central de material fonoabsorbente de 60x20 mm de sección y 825 mm de longitud, con dos perfiles superiores telescópicos de PVC, sección 143 cm³, caudal nominal 17,8 l/s y aislamiento acústico de 29 dBA, según UNE-EN ISO 717-1. (material) | 1.000 | 34.00 | 34.00 |
| op00cla010 |  | Clavadora neumática. | 1.000 | 0.00 | 0.00 |
| op00gra010 |  | Grapadora. | 1.000 | 0.00 | 0.00 |
| op00sie010 |  | Sierra de calar. | 1.000 | 0.00 | 0.00 |
| op00cep010 |  | Garlopa. | 1.000 | 0.00 | 0.00 |
| op00ato010 |  | Atornillador. | 1.000 | 0.00 | 0.00 |
| op00tro010 |  | Tronzador. | 1.000 | 0.00 | 0.00 |
| mo017 | h | Oficial 1ª carpintero. (mano de obra) | 1.076 | 23.44 | 25.22 |
| mo058 | h | Ayudante carpintero. (mano de obra) | 0.538 | 22.08 | 11.88 |
| % | % | Costes directos complementarios | 2 % | 405.66 | 8.11 |
|  |  | Costes directos |  |  | 413.77 |
