# Contraventana de PVC

- Propiedad del archivo: CYPE INGENIEROS, S.A.
- Formato: FIEBDC-3/2002
- Divisa: EUR
- Costes indirectos: 3.00 %
- IVA: 21.00 %

## L Carpintería, cerrajería, vidrios y protecciones solares

### LS Protecciones solares

#### LSV Contraventanas

**LSV010** Ud Contraventana de PVC.
Contraventana de PVC, tipo mallorquina, una hoja practicable, de lamas fijas, 300x600 mm, acabado blanco estándar. Colocación exterior en ventana.
Incluye: Colocación y fijación del cerco. Colocación y fijación de los elementos de colgar. Colocación de la hoja.
Criterio de medición de proyecto: Número de unidades previstas, según documentación gráfica de Proyecto.
Criterio de medición de obra: Se medirá el número de unidades realmente ejecutadas según especificaciones de Proyecto.

| Código | Ud | Descripción | Rendimiento | Precio | Importe |
|---|---|---|---|---|---|
| mt24dbc010aa | Ud | Contraventana de PVC, tipo mallorquina, una hoja practicable, de lamas fijas, 300x600 mm, acabado blanco estándar; con herrajes de colgar y apertura, tornillería de acero inoxidable y elementos de estanqueidad. (material) | 1.000 | 95.37 | 95.37 |
| mt15sja100 | Ud | Cartucho de masilla de silicona neutra. (material) | 0.063 | 3.13 | 0.20 |
| op00ato010 |  | Atornillador. | 1.000 | 0.00 | 0.00 |
| op00tal010 |  | Taladro. | 1.000 | 0.00 | 0.00 |
| mo018 | h | Oficial 1ª cerrajero. (mano de obra) | 1.153 | 22.42 | 25.85 |
| mo059 | h | Ayudante cerrajero. (mano de obra) | 0.577 | 21.06 | 12.15 |
| % | % | Costes directos complementarios | 2 % | 133.57 | 2.67 |
|  |  | Costes directos |  |  | 136.24 |
