# Celosía de lamas cerámicas extruidas

- Propiedad del archivo: CYPE INGENIEROS, S.A.
- Formato: FIEBDC-3/2002
- Divisa: EUR
- Costes indirectos: 3.00 %
- IVA: 21.00 %

## L Carpintería, cerrajería, vidrios y protecciones solares

### LS Protecciones solares

#### LSZ Celosías

**LSZ060** m² Celosía de lamas cerámicas extruidas.
Celosía de lamas cerámicas extruidas de sección cuadrada, de 50x50 mm y 1000 mm de longitud, gama de colores naturales, con subestructura soporte compuesta de perfiles verticales de aluminio extruido de aleación 6063 y tratamiento térmico T5, de 4 mm de espesor medio, ménsulas de aluminio para sustentación y ménsulas de aluminio para retención de los perfiles verticales sujetas mediante anclajes y tornillería de acero inoxidable A2 según DIN 7504-K, de cabeza hexagonal.
Incluye: Replanteo. Presentación, nivelación y montaje de la subestructura soporte. Presentación de las lamas. Recortes y ajustes de las lamas. Fijación definitiva de las lamas a la subestructura soporte. Limpieza final.
Criterio de medición de proyecto: Superficie medida según documentación gráfica de Proyecto, sin duplicar esquinas ni encuentros, deduciendo todos los huecos.
Criterio de medición de obra: Se medirá la superficie realmente ejecutada según especificaciones de Proyecto, sin duplicar esquinas ni encuentros, deduciendo todos los huecos.

| Código | Ud | Descripción | Rendimiento | Precio | Importe |
|---|---|---|---|---|---|
| mt12pcm120k | m | Lama cerámica extruida, de sección cuadrada, de 50x50 mm y 1000 mm de longitud, gama de colores naturales. (material) | 10.000 | 13.58 | 135.80 |
| mt12pcm106f | Ud | Repercusión, por m de lama cerámica extruida, de anclajes metálicos y tornillería para fijación de la lama a los perfiles verticales. (material) | 10.000 | 8.25 | 82.50 |
| mt12pcm107 | m | Tubo interior de seguridad de aluminio, para lama cerámica extruida. (material) | 10.000 | 1.21 | 12.10 |
| mt12pcm105f | m² | Subestructura soporte compuesta de perfiles verticales de aluminio extruido de aleación 6063 y tratamiento térmico T5, de 4 mm de espesor medio, ménsulas de aluminio para sustentación y ménsulas de aluminio para retención de los perfiles verticales sujetas mediante anclajes y tornillería de acero inoxidable A2 según DIN 7504-K, de cabeza hexagonal. (material) | 1.000 | 20.00 | 20.00 |
| op00ato010 |  | Atornillador. | 1.000 | 0.00 | 0.00 |
| mo052 | h | Oficial 1ª montador de sistemas de fachadas prefabricadas. (mano de obra) | 3.748 | 22.74 | 85.23 |
| mo099 | h | Ayudante montador de sistemas de fachadas prefabricadas. (mano de obra) | 3.748 | 21.02 | 78.78 |
| % | % | Costes directos complementarios | 3 % | 414.41 | 12.43 |
|  |  | Costes directos |  |  | 426.84 |
