# Triple acristalamiento "GUARDIAN GLASS"

- Propiedad del archivo: CYPE INGENIEROS, S.A.
- Formato: FIEBDC-3/2002
- Divisa: EUR
- Costes indirectos: 3.00 %
- IVA: 21.00 %

## L Carpintería, cerrajería, vidrios y protecciones solares

### LV Vidrios

#### LVE Triple acristalamiento

**LVE020** m² Triple acristalamiento "GUARDIAN GLASS".
Triple acristalamiento Guardian Extraclear 4/(12 aire)/Guardian Premium 2 4/(12 aire)/Climaguard Premium 2 4 "GUARDIAN GLASS", conjunto formado por vidrio exterior Guardian Extraclear de 4 mm, dos cámaras deshidratadas rellenas de gas argón con perfil separador de aluminio y doble sellado perimetral, de 12 mm de espesor cada una, vidrio intermedio de baja emisividad térmica Climaguard Premium 2 de 4 mm, con capa de baja emisividad térmica incorporada en la cara interior y vidrio interior Climaguard Premium 2 de 4 mm, con capa de baja emisividad térmica incorporada en la cara exterior, para hojas de vidrio de superficie menor de 2 m²; 36 mm de espesor total, fijado sobre carpintería con acuñado mediante calzos de apoyo perimetrales y laterales, sellado en frío con silicona neutra incolora compatible con el material soporte, en la cara exterior, y con perfil continuo de neopreno en la cara interior, para hojas de vidrio de superficie menor de 2 m².
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21tgg011aa | m² | Triple acristalamiento Guardian Extraclear 4/(12 aire)/Guardian Premium 2 4/(12 aire)/Climaguard Premium 2 4 "GUARDIAN GLASS", conjunto formado por vidrio exterior Guardian Extraclear de 4 mm, dos cámaras deshidratadas rellenas de gas argón con perfil separador de aluminio y doble sellado perimetral, de 12 mm de espesor cada una, vidrio intermedio de baja emisividad térmica Climaguard Premium 2 de 4 mm, con capa de baja emisividad térmica incorporada en la cara interior y vidrio interior Climaguard Premium 2 de 4 mm, con capa de baja emisividad térmica incorporada en la cara exterior, para hojas de vidrio de superficie menor de 2 m²; 36 mm de espesor total. (material) | 1.006 | 58.58 | 58.93 |
| mt21sik010 | Ud | Cartucho de 310 ml de silicona sintética incolora (rendimiento aproximado de 12 m por cartucho). (material) | 0.290 | 2.47 | 0.72 |
| mt21vva025 | m | Perfil continuo de neopreno para la colocación del vidrio. (material) | 1.667 | 0.90 | 1.50 |
| mt21vva021 | Ud | Material auxiliar para la colocación de vidrios. (material) | 1.000 | 1.26 | 1.26 |
| mo055 | h | Oficial 1ª cristalero. (mano de obra) | 0.387 | 24.59 | 9.52 |
| mo110 | h | Ayudante cristalero. (mano de obra) | 0.387 | 23.33 | 9.03 |
| % | % | Costes directos complementarios | 2 % | 80.96 | 1.62 |
|  |  | Costes directos |  |  | 82.58 |
