# Vidrio templado antirreflejo

- Propiedad del archivo: CYPE INGENIEROS, S.A.
- Formato: FIEBDC-3/2002
- Divisa: EUR
- Costes indirectos: 3.00 %
- IVA: 21.00 %

## L Carpintería, cerrajería, vidrios y protecciones solares

### LV Vidrios

#### LVT Templados

**LVT012** m² Vidrio templado antirreflejo.
Vidrio de silicato sodocálcico templado, de 6 mm de espesor, clasificación de prestaciones 1C2, según UNE-EN 12600, con capa antirreflejo en una cara, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vtt070a | m² | Vidrio de silicato sodocálcico templado, de 6 mm de espesor, clasificación de prestaciones 1C2, según UNE-EN 12600, con capa antirreflejo en una cara. Según UNE-EN 12150-1. (material) | 1.006 | 117.94 | 118.65 |
| mt21vva015a | Ud | Cartucho de 310 ml de silicona neutra, incolora, dureza Shore A aproximada de 23, según UNE-EN ISO 868 y recuperación elástica >=80%, según UNE-EN ISO 7389. (material) | 0.290 | 5.77 | 1.67 |
| mt21vva021 | Ud | Material auxiliar para la colocación de vidrios. (material) | 1.000 | 1.26 | 1.26 |
| mo055 | h | Oficial 1ª cristalero. (mano de obra) | 0.226 | 23.55 | 5.32 |
| mo110 | h | Ayudante cristalero. (mano de obra) | 0.226 | 22.35 | 5.05 |
| % | % | Costes directos complementarios | 2 % | 131.95 | 2.64 |
|  |  | Costes directos |  |  | 134.59 |
