# Reparación de carpintería exterior

- Propiedad del archivo: CYPE INGENIEROS, S.A.
- Formato: FIEBDC-3/2002
- Divisa: EUR
- Costes indirectos: 3.00 %
- IVA: 21.00 %

## L Carpintería, cerrajería, vidrios y protecciones solares

### LZ Reparaciones

#### LZC En carpintería

**LZC010** m² Reparación de carpintería exterior.
Reparación de carpintería exterior de aluminio "in situ", con un grado de deterioro mínimo, mediante la corrección de descuadres y sustitución de herrajes deteriorados. Incluso reposición de revestimientos y pinturas de los paramentos situados en zonas adyacentes a la intervención.
Incluye: Corrección de descuadres. Sustitución de los herrajes deteriorados.
Criterio de medición de proyecto: Superficie medida según documentación gráfica de Proyecto, incluyendo los precercos.
Criterio de medición de obra: Se medirá la superficie realmente ejecutada según especificaciones de Proyecto.

| Código | Ud | Descripción | Rendimiento | Precio | Importe |
|---|---|---|---|---|---|
| mo018 | h | Oficial 1ª cerrajero. (mano de obra) | 1.427 | 22.42 | 31.99 |
| mo059 | h | Ayudante cerrajero. (mano de obra) | 1.427 | 21.06 | 30.05 |
| % | % | Costes directos complementarios | 2 % | 62.04 | 1.24 |
|  |  | Costes directos |  |  | 63.28 |
