# Aislamiento térmico entre los montantes del muro estructural interior de entramado ligero

- Propiedad del archivo: CYPE INGENIEROS, S.A.
- Formato: FIEBDC-3/2002
- Divisa: EUR
- Costes indirectos: 3.00 %
- IVA: 21.00 %

## N Aislamientos e impermeabilizaciones

### NA Aislamientos térmicos

#### NAP Particiones

**NAP120** m² Aislamiento térmico entre los montantes del muro estructural interior de entramado ligero.
Aislamiento térmico entre los montantes del muro estructural interior de entramado ligero de madera, con panel de lana mineral semirrígido, no revestido, de 100 mm de espesor, según UNE-EN 13162, resistencia térmica 3,1 m²K/W, conductividad térmica 0,032 W/(mK).
Incluye: Corte y preparación del aislamiento. Colocación del aislamiento.
Criterio de medición de proyecto: Superficie medida según documentación gráfica de Proyecto.
Criterio de medición de obra: Se medirá la superficie realmente ejecutada según especificaciones de Proyecto.

| Código | Ud | Descripción | Rendimiento | Precio | Importe |
|---|---|---|---|---|---|
| mt16lra080sa | m² | Panel de lana mineral semirrígido, no revestido, de 100 mm de espesor, según UNE-EN 13162, resistencia térmica 3,1 m²K/W, conductividad térmica 0,032 W/(mK), Euroclase A1 de reacción al fuego según UNE-EN 13501-1 y factor de resistencia a la difusión del vapor de agua 1, con código de designación MW-EN 13162-T4-WS-WL(P)-AFr5. (material) | 1.050 | 12.32 | 12.94 |
| mo054 | h | Oficial 1ª montador de aislamientos. (mano de obra) | 0.131 | 22.74 | 2.98 |
| mo101 | h | Ayudante montador de aislamientos. (mano de obra) | 0.131 | 21.02 | 2.75 |
| % | % | Costes directos complementarios | 2 % | 18.67 | 0.37 |
|  |  | Costes directos |  |  | 19.04 |
