# Aislamiento acústico a ruido aéreo de codo de bajante, con complejos multicapa

- Propiedad del archivo: CYPE INGENIEROS, S.A.
- Formato: FIEBDC-3/2002
- Divisa: EUR
- Costes indirectos: 3.00 %
- IVA: 21.00 %

## N Aislamientos e impermeabilizaciones

### NB Aislamientos acústicos

#### NBA Tuberías y bajantes

**NBA030** m Aislamiento acústico a ruido aéreo de codo de bajante, con complejos multicapa.
Aislamiento acústico a ruido aéreo de codo de bajante de 90 mm de diámetro, realizado con complejo multicapa autoadhesivo Tecsound Tube S, "SOPREMA", de 4,75 mm de espesor, 3,75 kg/m² de masa superficial, formado por un fieltro textil adherido térmicamente a una lámina viscoelástica de alta densidad; dispuesto en torno a la bajante a modo de coquilla con bridas de plástico. Incluso banda autoadhesiva desolidarizante banda autoadhesiva desolidarizante Tecsound Band S50 "SOPREMA", para sellado de juntas.
Incluye: Limpieza de la superficie soporte. Corte del rollo en tramos. Forrado del codo de la bajante. Colocación de las bridas. Sellado de juntas.
Criterio de medición de proyecto: Longitud medida según documentación gráfica de Proyecto.
Criterio de medición de obra: Se medirá la longitud realmente ejecutada según especificaciones de Proyecto.

| Código | Ud | Descripción | Rendimiento | Precio | Importe |
|---|---|---|---|---|---|
| mt16pts010d | m² | Complejo multicapa autoadhesivo Tecsound Tube S, "SOPREMA", de 4,75 mm de espesor, 3,75 kg/m² de masa superficial, formado por un fieltro textil adherido térmicamente a una lámina viscoelástica de alta densidad; proporcionando una reducción del nivel global ponderado de presión de ruido aéreo de 14 dBA. (material) | 0.311 | 5.40 | 1.68 |
| mt16pdg012a | Ud | Brida de plástico, para fijación de aislamiento acústico de bajantes. (material) | 4.000 | 0.17 | 0.68 |
| mt16pts040d | m | Banda autoadhesiva desolidarizante Tecsound Band S50 "SOPREMA", de 50 mm de anchura y de 2,5 mm de espesor, formada por una lámina viscoelástica de alta densidad; Euroclase B-s2, d0 de reacción al fuego según UNE-EN 13501-1. (material) | 1.100 | 3.64 | 4.00 |
| mo054 | h | Oficial 1ª montador de aislamientos. (mano de obra) | 0.247 | 23.74 | 5.86 |
| mo101 | h | Ayudante montador de aislamientos. (mano de obra) | 0.247 | 21.94 | 5.42 |
| % | % | Costes directos complementarios | 2 % | 17.64 | 0.35 |
|  |  | Costes directos |  |  | 17.99 |
