# Aislamiento acústico a ruido de impacto de suelos flotantes, con láminas de polietileno

- Propiedad del archivo: CYPE INGENIEROS, S.A.
- Formato: FIEBDC-3/2002
- Divisa: EUR
- Costes indirectos: 3.00 %
- IVA: 21.00 %

## N Aislamientos e impermeabilizaciones

### NB Aislamientos acústicos

#### NBL Suelos flotantes

**NBL021** m² Aislamiento acústico a ruido de impacto de suelos flotantes, con láminas de polietileno.
Aislamiento acústico a ruido de impacto de suelos flotantes, con láminas de espuma de polietileno reticulado de celdas cerradas Texsimpact 10 "SOPREMA", de 10 mm de espesor, resistencia térmica 0,24 m²K/W, conductividad térmica 0,041 W/(mK) y rigidez dinámica 57,7 MN/m³ y desolidarización perimetral realizada con banda autoadhesiva flexible de espuma de polietileno reticulado de celdas cerradas Texfon Banda "SOPREMA", de 3 mm de espesor y 145 cm de anchura, de polietileno, densidad 20 kg/m³. Colocación en obra: a testa. Incluso cinta viscoelástica autoadhesiva, para sellado de juntas.
Incluye: Limpieza y preparación de la superficie soporte. Colocación del aislamiento sobre el forjado. Corte del aislamiento. Colocación de la banda perimetral. Sellado de juntas y uniones.
Criterio de medición de proyecto: Superficie medida según documentación gráfica de Proyecto.
Criterio de medición de obra: Se medirá la superficie realmente ejecutada según especificaciones de Proyecto.

| Código | Ud | Descripción | Rendimiento | Precio | Importe |
|---|---|---|---|---|---|
| mt16pns040I | m² | Lámina de espuma de polietileno reticulado de celdas cerradas Texsimpact 10 "SOPREMA", de 10 mm de espesor, resistencia térmica 0,24 m²K/W, conductividad térmica 0,041 W/(mK) y rigidez dinámica 57,7 MN/m³, Euroclase F de reacción al fuego según UNE-EN 13501-1; proporcionando una reducción del nivel global de presión de ruido de impactos de 24 dB y una reducción del nivel global ponderado de presión de ruido aéreo de 7,5 dBA, suministrada en rollos de 2x25 m. (material) | 1.050 | 3.38 | 3.55 |
| mt16pns030d | m | Banda autoadhesiva flexible de espuma de polietileno reticulado de celdas cerradas Texfon Banda "SOPREMA", de 3 mm de espesor y 145 cm de anchura, de polietileno, densidad 20 kg/m³, complemento para evitar puentes acústicos en encuentros verticales. (material) | 1.050 | 0.51 | 0.54 |
| mt16pnc010a | m | Cinta viscoelástica autoadhesiva, con autoprotección de aluminio, de 50 mm de anchura y de 1,5 mm de espesor, para sellado de juntas. (material) | 0.100 | 0.80 | 0.08 |
| mo054 | h | Oficial 1ª montador de aislamientos. (mano de obra) | 0.066 | 23.74 | 1.57 |
| mo101 | h | Ayudante montador de aislamientos. (mano de obra) | 0.033 | 21.94 | 0.72 |
| % | % | Costes directos complementarios | 2 % | 6.46 | 0.13 |
|  |  | Costes directos |  |  | 6.59 |
