# Aislamiento acústico a ruido aéreo sobre falso techo, con paneles de lana mineral

- Propiedad del archivo: CYPE INGENIEROS, S.A.
- Formato: FIEBDC-3/2002
- Divisa: EUR
- Costes indirectos: 3.00 %
- IVA: 21.00 %

## N Aislamientos e impermeabilizaciones

### NB Aislamientos acústicos

#### NBT Falsos techos

**NBT010** m² Aislamiento acústico a ruido aéreo sobre falso techo, con paneles de lana mineral.
Aislamiento acústico a ruido aéreo sobre falso techo, con panel semirrígido de lana mineral, según UNE-EN 13162, no revestido, de 40 mm de espesor, resistencia térmica 1,1 m²K/W, conductividad térmica 0,035 W/(mK).
Criterio de valoración económica: El precio no incluye el falso techo.
Incluye: Corte y ajuste del aislamiento. Colocación del aislamiento.
Criterio de medición de proyecto: Superficie medida según documentación gráfica de Proyecto.
Criterio de medición de obra: Se medirá la superficie realmente ejecutada según especificaciones de Proyecto.

| Código | Ud | Descripción | Rendimiento | Precio | Importe |
|---|---|---|---|---|---|
| mt16lra020bba | m² | Panel semirrígido de lana mineral, según UNE-EN 13162, no revestido, de 40 mm de espesor, resistencia térmica 1,1 m²K/W, conductividad térmica 0,035 W/(mK), Euroclase A1 de reacción al fuego según UNE-EN 13501-1, capacidad de absorción de agua a corto plazo <=1 kg/m² y factor de resistencia a la difusión del vapor de agua 1,3. (material) | 1.050 | 6.60 | 6.93 |
| mo054 | h | Oficial 1ª montador de aislamientos. (mano de obra) | 0.076 | 22.74 | 1.73 |
| mo101 | h | Ayudante montador de aislamientos. (mano de obra) | 0.076 | 21.02 | 1.60 |
| % | % | Costes directos complementarios | 2 % | 10.26 | 0.21 |
|  |  | Costes directos |  |  | 10.47 |
