# Sistema "BIODRY", de protección frente a la humedad y secado de muros

- Propiedad del archivo: CYPE INGENIEROS, S.A.
- Formato: FIEBDC-3/2002
- Divisa: EUR
- Costes indirectos: 3.00 %
- IVA: 21.00 %

## N Aislamientos e impermeabilizaciones

### NH Tratamiento de humedades por capilaridad

#### NHD Dispositivos

**NHD010** Ud Sistema "BIODRY", de protección frente a la humedad y secado de muros.
Sistema "BIODRY", de protección frente a la humedad y secado de muros, para una superficie construida en planta de hasta 100 m², formado por uno o varios dispositivos murales de 11x24x6 cm, con un radio de acción de entre 12,5 y 22,5 m, según estudio previo de la geometría de la planta, apto para cualquier material y espesor de muro.
Incluye: Inspección visual y toma de datos. Redacción del informe técnico. Instalación del sistema.
Criterio de medición de proyecto: Número de unidades previstas, según documentación gráfica de Proyecto.
Criterio de medición de obra: Se medirá el número de unidades realmente ejecutadas según especificaciones de Proyecto.

| Código | Ud | Descripción | Rendimiento | Precio | Importe |
|---|---|---|---|---|---|
| mt15dry005 | Ud | Transporte y supervisión periódica de sistema "BIODRY", de protección frente a la humedad y secado de muros. (material) | 1.000 | 1225.00 | 1225.00 |
| mt15dry010a | Ud | Sistema "BIODRY", de protección frente a la humedad y secado de muros, para una superficie construida en planta de hasta 100 m², formado por uno o varios dispositivos murales de 11x24x6 cm, con un radio de acción de entre 12,5 y 22,5 m, según estudio previo de la geometría de la planta, apto para cualquier material y espesor de muro. (material) | 1.000 | 7584.04 | 7584.04 |
| mo011 | h | Oficial 1ª montador. (mano de obra) | 3.240 | 23.74 | 76.92 |
| mo080 | h | Ayudante montador. (mano de obra) | 3.240 | 21.94 | 71.09 |
| % | % | Costes directos complementarios | 2 % | 8957.05 | 179.14 |
|  |  | Costes directos |  |  | 9136.19 |
