# Inyección en muros de mampostería o de fábrica de ladrillo cerámico macizo, para tratamiento de humedades por capilaridad

- Propiedad del archivo: CYPE INGENIEROS, S.A.
- Formato: FIEBDC-3/2002
- Divisa: EUR
- Costes indirectos: 3.00 %
- IVA: 21.00 %

## N Aislamientos e impermeabilizaciones

### NH Tratamiento de humedades por capilaridad

#### NHI Barreras químicas

**NHI005** Ud Inyección en muros de mampostería o de fábrica de ladrillo cerámico macizo, para tratamiento de humedades por capilaridad.
Inyección de emulsión a base de silanos, previa realización de perforaciones horizontales en las juntas, en muros de mampostería o de fábrica de ladrillo cerámico macizo, para tratamiento de humedades por capilaridad.
Criterio de valoración económica: El precio no incluye la preparación de la superficie soporte ni la realización del revestimiento posterior.
Incluye: Replanteo de las perforaciones. Perforación. Limpieza del polvo resultante. Inyección hasta la saturación. Limpieza de los restos generados.
Criterio de medición de proyecto: Número de unidades previstas, según documentación gráfica de Proyecto.
Criterio de medición de obra: Se medirá el número de unidades realmente ejecutadas según especificaciones de Proyecto.

| Código | Ud | Descripción | Rendimiento | Precio | Importe |
|---|---|---|---|---|---|
| mt15dag001a | Ud | Cartucho de emulsión a base de silanos, de 300 ml, para aplicar con pistola, para tratamiento de humedades por capilaridad. (material) | 0.046 | 13.42 | 0.62 |
| op00tal010 |  | Taladro. | 1.000 | 0.00 | 0.00 |
| mo032 | h | Oficial 1ª aplicador de productos impermeabilizantes. (mano de obra) | 0.162 | 23.10 | 3.74 |
| mo070 | h | Ayudante aplicador de productos impermeabilizantes. (mano de obra) | 0.216 | 21.94 | 4.74 |
| % | % | Costes directos complementarios | 2 % | 9.10 | 0.18 |
|  |  | Costes directos |  |  | 9.28 |
