# Impermeabilización bajo revestimiento en locales húmedos, con mortero

- Propiedad del archivo: CYPE INGENIEROS, S.A.
- Formato: FIEBDC-3/2002
- Divisa: EUR
- Costes indirectos: 3.00 %
- IVA: 21.00 %

## N Aislamientos e impermeabilizaciones

### NI Impermeabilizaciones

#### NIH Locales húmedos

**NIH050** m² Impermeabilización bajo revestimiento en locales húmedos, con mortero.
Impermeabilización bajo revestimiento cerámico o pétreo, en paramentos verticales y horizontales de locales húmedos, con mortero impermeabilizante semiflexible monocomponente, color blanco, a base de cemento blanco de alta resistencia, áridos seleccionados, aditivos especiales y resinas, resistencia a presión hidrostática positiva de 3 bar y a presión hidrostática negativa de 1 bar, aplicado con brocha en dos o más capas sobre el soporte humedecido, de 2 mm de espesor medio.
Criterio de valoración económica: El precio no incluye el revestimiento.
Incluye: Amasado con batidor eléctrico. Extendido de una primera capa sobre el soporte humedecido. Secado. Humectación de la primera capa y extendido de una segunda capa con la misma consistencia que la primera. Repasos y limpieza final.
Criterio de medición de proyecto: Superficie medida según documentación gráfica de Proyecto.
Criterio de medición de obra: Se medirá la superficie realmente ejecutada según especificaciones de Proyecto.

| Código | Ud | Descripción | Rendimiento | Precio | Importe |
|---|---|---|---|---|---|
| mt15igp005b | kg | Mortero impermeabilizante semiflexible monocomponente, color blanco, a base de cemento blanco de alta resistencia, áridos seleccionados, aditivos especiales y resinas, resistencia a presión hidrostática positiva de 3 bar y a presión hidrostática negativa de 1 bar, según UNE-EN 1504-2. (material) | 4.000 | 1.63 | 6.52 |
| mo032 | h | Oficial 1ª aplicador de productos impermeabilizantes. (mano de obra) | 0.109 | 22.13 | 2.41 |
| mo070 | h | Ayudante aplicador de productos impermeabilizantes. (mano de obra) | 0.054 | 21.02 | 1.14 |
| % | % | Costes directos complementarios | 2 % | 10.07 | 0.20 |
|  |  | Costes directos |  |  | 10.27 |
