# Aislamiento térmico en cámaras de aire de cerramiento de doble hoja de fábrica, por inyección, desde el interior, de espuma de poliuretano

- Propiedad del archivo: CYPE INGENIEROS, S.A.
- Formato: FIEBDC-3/2002
- Divisa: EUR
- Costes indirectos: 3.00 %
- IVA: 21.00 %

## N Aislamientos e impermeabilizaciones

### NK Aislamientos térmicos de aplicación mecánica

#### NKF Fachadas y medianerías

**NKF011** m² Aislamiento térmico en cámaras de aire de cerramiento de doble hoja de fábrica, por inyección, desde el interior, de espuma de poliuretano.
Aislamiento térmico en cerramientos de doble hoja de fábrica, rellenando el interior de la cámara de aire de 40 mm de espesor medio, por inyección, desde el interior, de espuma de poliuretano de baja densidad, densidad 18 kg/m³ y conductividad térmica 0,035 W/(mK).
Incluye: Inspección endoscópica de la cámara de aire. Replanteo y realización de los taladros en el paramento. Protección de los elementos del entorno que puedan verse afectados durante los trabajos de inyección. Inyección del aislamiento. Tapado de los taladros. Limpieza final.
Criterio de medición de proyecto: Superficie medida según documentación gráfica de Proyecto.
Criterio de medición de obra: Se medirá la superficie realmente ejecutada según especificaciones de Proyecto.

| Código | Ud | Descripción | Rendimiento | Precio | Importe |
|---|---|---|---|---|---|
| mt16pop020c | m² | Espuma de poliuretano inyectada "in situ", densidad 18 kg/m³, conductividad térmica 0,035 W/(mK), Euroclase F de reacción al fuego según UNE-EN 13501-1, según UNE-EN 14315-1; para el relleno de cámara de aire de 40 mm de espesor medio, en cerramientos de doble hoja de fábrica. (material) | 1.000 | 2.96 | 2.96 |
| mt28mop190b | kg | Mortero de cemento, tipo GP CSIII W2, según UNE-EN 998-1, para uso en exteriores, color gris, compuesto por cemento de alta resistencia, áridos seleccionados y otros aditivos, suministrado en sacos. (material) | 0.600 | 0.16 | 0.10 |
| mq08mpa040 | h | Maquinaria para inyección de aislamiento en cámaras de aire. (maquinaria) | 0.093 | 12.84 | 1.19 |
| op00tal010 |  | Taladro. | 1.000 | 0.00 | 0.00 |
| mo030 | h | Oficial 1ª aplicador de productos aislantes. (mano de obra) | 0.087 | 23.10 | 2.01 |
| mo068 | h | Ayudante aplicador de productos aislantes. (mano de obra) | 0.087 | 21.94 | 1.91 |
| % | % | Costes directos complementarios | 2 % | 8.17 | 0.16 |
|  |  | Costes directos |  |  | 8.33 |
