# Impermeabilización líquida y aislamiento termorreflectante de cubiertas. Sistema COOL-R "QUILOSA"

- Propiedad del archivo: CYPE INGENIEROS, S.A.
- Formato: FIEBDC-3/2002
- Divisa: EUR
- Costes indirectos: 3.00 %
- IVA: 21.00 %

## N Aislamientos e impermeabilizaciones

### NL Impermeabilizaciones líquidas

#### NLG Cubiertas, galerías y balcones

**NLG290** m² Impermeabilización líquida y aislamiento termorreflectante de cubiertas. Sistema COOL-R "QUILOSA".
Impermeabilización líquida y aislamiento termorreflectante de cubiertas, clase W2, según ETAG 005, con un índice de reflectancia solar (SRI) de 107, sobre superficie soporte de hormigón. Sistema COOL-R "QUILOSA" formado por una capa de revestimiento impermeabilizante monocomponente, a base de polímeros en dispersión acuosa, COOL-R "QUILOSA", color gris, 1,2 kg/m² y una capa de revestimiento impermeabilizante monocomponente, a base de polímeros en dispersión acuosa, COOL-R "QUILOSA", color blanco, 0,9 kg/m², armado con geotextil no tejido de fibras de poliéster, COOL-R RF-PES "QUILOSA" en toda la superficie y geotextil no tejido de fibras de poliéster, COOL-R RV-PES "QUILOSA" en puntos singulares, previa aplicación de imprimación a base de resinas y arena de sílice, COOL-R Primer "QUILOSA", 0,4 kg/m².
Incluye: Aplicación de la imprimación. Armado de la superficie. Resolución de los puntos singulares. Aplicación del impermeabilizante.
Criterio de medición de proyecto: Superficie medida en proyección horizontal, según documentación gráfica de Proyecto, desde las caras interiores de los antepechos o petos perimetrales que la limitan.
Criterio de medición de obra: Se medirá, en proyección horizontal, la superficie realmente ejecutada según especificaciones de Proyecto, desde las caras interiores de los antepechos o petos perimetrales que la limitan.

| Código | Ud | Descripción | Rendimiento | Precio | Importe |
|---|---|---|---|---|---|
| mt15quo001a | kg | Imprimación a base de resinas y arena de sílice, COOL-R Primer "QUILOSA". (material) | 0.400 | 4.80 | 1.92 |
| mt15quo020a | kg | Revestimiento impermeabilizante monocomponente, a base de polímeros en dispersión acuosa, COOL-R "QUILOSA", color gris. (material) | 1.200 | 5.50 | 6.60 |
| mt15quo020b | kg | Revestimiento impermeabilizante monocomponente, a base de polímeros en dispersión acuosa, COOL-R "QUILOSA", color blanco. (material) | 0.900 | 5.50 | 4.95 |
| mt15quo100a | m² | Geotextil no tejido de fibras de poliéster, COOL-R RF-PES "QUILOSA", suministrado en rollos de 1,15x200 m. (material) | 1.050 | 1.13 | 1.19 |
| mt15quo110a | m² | Geotextil no tejido de fibras de poliéster, COOL-R RV-PES "QUILOSA", suministrado en rollos de 0,15x100 m. (material) | 0.100 | 1.10 | 0.11 |
| mo032 | h | Oficial 1ª aplicador de productos impermeabilizantes. (mano de obra) | 0.200 | 22.13 | 4.43 |
| mo070 | h | Ayudante aplicador de productos impermeabilizantes. (mano de obra) | 0.200 | 21.02 | 4.20 |
| % | % | Costes directos complementarios | 2 % | 23.40 | 0.47 |
|  |  | Costes directos |  |  | 23.87 |
