# Aislamiento térmico reflexivo por el interior de cubiertas inclinadas sobre espacio habitable

- Propiedad del archivo: CYPE INGENIEROS, S.A.
- Formato: FIEBDC-3/2002
- Divisa: EUR
- Costes indirectos: 3.00 %
- IVA: 21.00 %

## N Aislamientos e impermeabilizaciones

### NR Aislamientos térmicos reflexivos

#### NRQ Cubiertas inclinadas

**NRQ100** m² Aislamiento térmico reflexivo por el interior de cubiertas inclinadas sobre espacio habitable.
Aislamiento térmico reflexivo por el interior de cubiertas inclinadas sobre espacio habitable, formado por panel alveolar, con solapes autoadhesivos, con barrera de vapor, factor de resistencia a la difusión del vapor de agua 1800, según UNE-EN 13984, de 50 mm de espesor, con una emisividad de 0,06 en una cara y 0,10 en la otra cara, una resistencia térmica intrínseca (sin cámara de aire) de 1,5 m²K/W, resistencia térmica asociada a una cámara de aire de 20 mm de espesor de 2,1 m²K/W, según UNE-EN ISO 6946 y una conductividad térmica de 0,033 W/(mK). Colocación en obra: con solape y fijado con fijaciones mecánicas a la superficie soporte de madera; preparado para la posterior formación de una cámara de aire. Incluso cinta autoadhesiva para sellado de juntas.
Criterio de valoración económica: El precio no incluye el falso techo.
Incluye: Limpieza del soporte. Revisión de la superficie del paramento base en el que se realiza la fijación del aislamiento de acuerdo con las exigencias de la técnica a emplear. Replanteo y corte del aislamiento. Colocación del aislamiento. Fijación del aislamiento. Sellado de juntas.
Criterio de medición de proyecto: Superficie medida según documentación gráfica de Proyecto.
Criterio de medición de obra: Se medirá la superficie realmente ejecutada según especificaciones de Proyecto.

| Código | Ud | Descripción | Rendimiento | Precio | Importe |
|---|---|---|---|---|---|
| mt16ara010adae | m² | Panel alveolar, con barrera de vapor, factor de resistencia a la difusión del vapor de agua 1800, según UNE-EN 13984, compuesto de una lámina de polietileno aluminizado calandrado con tratamiento anticorrosión y una lámina de polietileno aluminizado, unidas mediante una estructura formada por varias capas de espuma de polietileno y láminas de polietileno metalizado en forma de panal de abeja, de 50 mm de espesor, con una emisividad de 0,06 en una cara y 0,10 en la otra cara, una resistencia térmica intrínseca (sin cámara de aire) de 1,5 m²K/W y una conductividad térmica de 0,033 W/(mK), suministrado en paneles de 1,20x2,65 m. (material) | 1.100 | 7.79 | 8.57 |
| mt16aaa020ka | Ud | Fijación mecánica para paneles aislantes de complejo multicapa, colocados directamente sobre la superficie soporte. (material) | 2.000 | 0.15 | 0.30 |
| mt16ara100a | m | Cinta autoadhesiva, de aluminio, con adhesivo acrílico, de 100 mm de anchura, para la estanqueidad al aire y al vapor de agua de las juntas en aislamientos reflexivos. (material) | 0.100 | 0.46 | 0.05 |
| mo054 | h | Oficial 1ª montador de aislamientos. (mano de obra) | 0.088 | 22.74 | 2.00 |
| mo101 | h | Ayudante montador de aislamientos. (mano de obra) | 0.044 | 21.02 | 0.92 |
| % | % | Costes directos complementarios | 2 % | 11.84 | 0.24 |
|  |  | Costes directos |  |  | 12.08 |
