# Lucernario de placas translúcidas, en cubierta inclinada de chapa perfilada de acero

- Propiedad del archivo: CYPE INGENIEROS, S.A.
- Formato: FIEBDC-3/2002
- Divisa: EUR
- Costes indirectos: 3.00 %
- IVA: 21.00 %

## Q Cubiertas

### QL Lucernarios

#### QLL De placas translúcidas sintéticas

**QLL030** m² Lucernario de placas translúcidas, en cubierta inclinada de chapa perfilada de acero.
Lucernario a un agua en cubierta inclinada de chapa perfilada de acero. Con placa translúcida trapezoidal de policarbonato, con película protectora frente a los rayos UV, de 3000 mm de longitud, 1110 mm de anchura y 1 mm de espesor, con una transmisión de luminosidad del 88%. Incluso accesorios de fijación de las placas y silicona neutra oxímica, para sellado de juntas.
Criterio de valoración económica: El precio no incluye la estructura soporte.
Incluye: Colocación y fijación de las chapas. Resolución del perímetro interior y exterior del conjunto. Sellado elástico de juntas.
Criterio de medición de proyecto: Superficie del faldón medida en verdadera magnitud, según documentación gráfica de Proyecto.
Criterio de medición de obra: Se medirá, en verdadera magnitud, la superficie realmente ejecutada según especificaciones de Proyecto.

| Código | Ud | Descripción | Rendimiento | Precio | Importe |
|---|---|---|---|---|---|
| mt13lpo150b | Ud | Placa translúcida trapezoidal de policarbonato, con película protectora frente a los rayos UV, de 3000 mm de longitud, 1110 mm de anchura y 1 mm de espesor, con una transmisión de luminosidad del 88%. (material) | 1.050 | 63.79 | 66.98 |
| mt13lpa100a | Ud | Kit de accesorios de fijación, para placas de policarbonato celular, en cubiertas inclinadas de paneles sándwich aislantes, formado por perfiles y grapas de aluminio y tornillos autorroscantes. (material) | 0.200 | 29.10 | 5.82 |
| mt22www050a | Ud | Cartucho de 300 ml de silicona neutra oxímica, de elasticidad permanente y curado rápido, color blanco, rango de temperatura de trabajo de -60 a 150°C, con resistencia a los rayos UV, dureza Shore A aproximada de 22, según UNE-EN ISO 868 y elongación a rotura >= 800%, según UNE-EN ISO 8339. (material) | 0.200 | 4.73 | 0.95 |
| mo011 | h | Oficial 1ª montador. (mano de obra) | 0.167 | 22.74 | 3.80 |
| mo080 | h | Ayudante montador. (mano de obra) | 0.167 | 21.02 | 3.51 |
| % | % | Costes directos complementarios | 2 % | 81.06 | 1.62 |
|  |  | Costes directos |  |  | 82.68 |
