# Piezas especiales para cubierta inclinada de fibrocemento sin amianto

- Propiedad del archivo: CYPE INGENIEROS, S.A.
- Formato: FIEBDC-3/2002
- Divisa: EUR
- Costes indirectos: 3.00 %
- IVA: 21.00 %

## Q Cubiertas

### QU Componentes de cubiertas inclinadas y curvas

#### QUC De placas de fibrocemento sin amianto

**QUC012** Ud Piezas especiales para cubierta inclinada de fibrocemento sin amianto.
Placa de fibrocemento sin amianto con adaptador para claraboya, color gris, con herrajes, colocada sobre las placas, con un solape mínimo de 10 cm, para cubierta inclinada, con una pendiente mayor del 10%. Incluso accesorios de fijación a las placas.
Incluye: Replanteo y colocación de las piezas especiales sobre las placas de cubierta. Fijación de las piezas a las placas.
Criterio de medición de proyecto: Número de unidades previstas, según documentación gráfica de Proyecto.
Criterio de medición de obra: Se medirá el número de unidades realmente ejecutadas según especificaciones de Proyecto.

| Código | Ud | Descripción | Rendimiento | Precio | Importe |
|---|---|---|---|---|---|
| mt13eur070c | Ud | Placa de fibrocemento sin amianto con adaptador para claraboya, color gris, con herrajes. Según UNE-EN 494. (material) | 1.000 | 148.14 | 148.14 |
| mo051 | h | Oficial 1ª montador de cerramientos industriales. (mano de obra) | 0.274 | 22.74 | 6.23 |
| mo098 | h | Ayudante montador de cerramientos industriales. (mano de obra) | 0.164 | 21.02 | 3.45 |
| % | % | Costes directos complementarios | 2 % | 157.82 | 3.16 |
|  |  | Costes directos |  |  | 160.98 |
