# Soporte discontinuo, de viguetas pretensadas, para tablero en cubierta inclinada

- Propiedad del archivo: CYPE INGENIEROS, S.A.
- Formato: FIEBDC-3/2002
- Divisa: EUR
- Costes indirectos: 3.00 %
- IVA: 21.00 %

## Q Cubiertas

### QU Componentes de cubiertas inclinadas y curvas

#### QUG Formación de pendientes

**QUG020** m² Soporte discontinuo, de viguetas pretensadas, para tablero en cubierta inclinada.
Soporte discontinuo, de viguetas pretensadas T-18, con un intereje de 100 cm y una longitud media mayor de 6 m, para tablero en cubierta inclinada.
Criterio de valoración económica: El precio no incluye la ejecución del elemento de apoyo de las viguetas pretensadas.
Incluye: Replanteo. Colocación de las viguetas.
Criterio de medición de proyecto: Superficie del polígono envolvente, medida según documentación gráfica de Proyecto, sin descontar huecos.
Criterio de medición de obra: Se medirá la superficie del polígono envolvente de las unidades realmente ejecutadas según especificaciones de Proyecto.

| Código | Ud | Descripción | Rendimiento | Precio | Importe |
|---|---|---|---|---|---|
| mt07vau010d | m | Vigueta pretensada, T-18, con una longitud media mayor de 6 m, según UNE-EN 15037-1. (material) | 1.000 | 7.30 | 7.30 |
| mo020 | h | Oficial 1ª construcción. (mano de obra) | 0.085 | 22.13 | 1.88 |
| mo113 | h | Peón ordinario construcción. (mano de obra) | 0.128 | 20.78 | 2.66 |
| % | % | Costes directos complementarios | 2 % | 11.84 | 0.24 |
|  |  | Costes directos |  |  | 12.08 |
