# Punto singular para cubierta inclinada de tejas cerámicas "CERÁMICA CAMPO"

- Propiedad del archivo: CYPE INGENIEROS, S.A.
- Formato: FIEBDC-3/2002
- Divisa: EUR
- Costes indirectos: 3.00 %
- IVA: 21.00 %

## Q Cubiertas

### QU Componentes de cubiertas inclinadas y curvas

#### QUT De tejas cerámicas

**QUT041** m Punto singular para cubierta inclinada de tejas cerámicas "CERÁMICA CAMPO".
Borde lateral para cubierta inclinada, con remates laterales para el lado derecho, "CERÁMICA CAMPO", acabado con coloración en masa Rojo, 47x9x17 cm, para tejas curvas, recibidos con mortero de cemento, industrial, M-5.
Incluye: Colocación de las tejas con mortero.
Criterio de medición de proyecto: Longitud medida en verdadera magnitud, según documentación gráfica de Proyecto.
Criterio de medición de obra: Se medirá, en verdadera magnitud, la longitud realmente ejecutada según especificaciones de Proyecto.

| Código | Ud | Descripción | Rendimiento | Precio | Importe |
|---|---|---|---|---|---|
| mt13tcc012a | Ud | Remate lateral para el lado derecho, "CERÁMICA CAMPO", acabado con coloración en masa Rojo, 47x9x17 cm, para tejas curvas, según UNE-EN 1304. (material) | 2.700 | 3.54 | 9.56 |
| mt08aaa010a | m³ | Agua. (material) | 0.010 | 1.50 | 0.02 |
| mt09mif010ca | t | Mortero industrial para albañilería, de cemento, color gris, categoría M-5 (resistencia a compresión 5 N/mm²), suministrado en sacos, según UNE-EN 998-2. (material) | 0.056 | 53.48 | 2.99 |
| mo020 | h | Oficial 1ª construcción. (mano de obra) | 0.197 | 22.13 | 4.36 |
| mo113 | h | Peón ordinario construcción. (mano de obra) | 0.197 | 20.78 | 4.09 |
| % | % | Costes directos complementarios | 2 % | 21.02 | 0.42 |
|  |  | Costes directos |  |  | 21.44 |
