# Punto singular para cubierta inclinada de tejas cerámicas "CERÁMICA CAMPO"

- Propiedad del archivo: CYPE INGENIEROS, S.A.
- Formato: FIEBDC-3/2002
- Divisa: EUR
- Costes indirectos: 3.00 %
- IVA: 21.00 %

## Q Cubiertas

### QU Componentes de cubiertas inclinadas y curvas

#### QUT De tejas cerámicas

**QUT041** m Punto singular para cubierta inclinada de tejas cerámicas "CERÁMICA CAMPO".
Cumbrera para cubierta inclinada, con tejas cerámicas curvas, "CERÁMICA CAMPO", acabado con coloración en masa Rojo, 40x15x12 cm, impermeabilizada con banda autoadhesiva de aluminio, con la superficie en relieve y revestida por una de sus caras con una capa adhesiva de butilo de 0,15 mm de espesor, de 30 cm de anchura, y fijados con clavos galvanizados sobre rastrel de cumbrera de madera.
Incluye: Colocación del rastrel de cumbrera. Colocación de la banda autoadhesiva. Colocación y clavado de las tejas.
Criterio de medición de proyecto: Longitud medida en verdadera magnitud, según documentación gráfica de Proyecto.
Criterio de medición de obra: Se medirá, en verdadera magnitud, la longitud realmente ejecutada según especificaciones de Proyecto.

| Código | Ud | Descripción | Rendimiento | Precio | Importe |
|---|---|---|---|---|---|
| mt13tcc010a | Ud | Teja cerámica curva, "CERÁMICA CAMPO", acabado con coloración en masa Rojo, 40x15x12 cm, según UNE-EN 1304. (material) | 3.100 | 0.21 | 0.65 |
| mt13blw102 | Ud | Clavo galvanizado para sujeción de tejas a rastrel. (material) | 3.100 | 0.05 | 0.16 |
| mt13blw015b | m | Rastrel de cumbrera de 42x27 mm de sección, de madera de pino pinaster (Pinus pinaster), tratada en autoclave, con clase de uso 2, según UNE-EN 335, acabado cepillado, con humedad inferior al 20%. Incluso elementos de fijación sobre entramado estructural. (material) | 1.100 | 0.51 | 0.56 |
| mt13aev010da | m | Banda autoadhesiva de aluminio, con la superficie en relieve y revestida por una de sus caras con una capa adhesiva de butilo de 0,15 mm de espesor, de 30 cm de anchura; para la impermeabilización de cumbreras. (material) | 1.100 | 10.43 | 11.47 |
| mo011 | h | Oficial 1ª montador. (mano de obra) | 0.317 | 22.74 | 7.21 |
| mo080 | h | Ayudante montador. (mano de obra) | 0.153 | 21.02 | 3.22 |
| % | % | Costes directos complementarios | 2 % | 23.27 | 0.47 |
|  |  | Costes directos |  |  | 23.74 |
