# Piezas especiales para cubierta inclinada de tejas cerámicas "CERÁMICA CAMPO"

- Propiedad del archivo: CYPE INGENIEROS, S.A.
- Formato: FIEBDC-3/2002
- Divisa: EUR
- Costes indirectos: 3.00 %
- IVA: 21.00 %

## Q Cubiertas

### QU Componentes de cubiertas inclinadas y curvas

#### QUT De tejas cerámicas

**QUT042** Ud Piezas especiales para cubierta inclinada de tejas cerámicas "CERÁMICA CAMPO".
Cuña de caballete cerámica "CERÁMICA CAMPO", acabado con coloración en masa Antracita, 40x15 cm, para tejas curvas, fijada con clavos galvanizados sobre rastrel de madera; para cubierta inclinada.
Incluye: Colocación y clavado de las tejas.
Criterio de medición de proyecto: Número de unidades previstas, según documentación gráfica de Proyecto.
Criterio de medición de obra: Se medirá el número de unidades realmente ejecutadas según especificaciones de Proyecto.

| Código | Ud | Descripción | Rendimiento | Precio | Importe |
|---|---|---|---|---|---|
| mt13tcc016b | Ud | Cuña de caballete cerámica "CERÁMICA CAMPO", acabado con coloración en masa Antracita, 40x15 cm, para tejas curvas, según UNE-EN 1304. (material) | 1.000 | 1.02 | 1.02 |
| mt13blw102 | Ud | Clavo galvanizado para sujeción de tejas a rastrel. (material) | 2.000 | 0.05 | 0.10 |
| mo011 | h | Oficial 1ª montador. (mano de obra) | 0.131 | 22.74 | 2.98 |
| mo080 | h | Ayudante montador. (mano de obra) | 0.066 | 21.02 | 1.39 |
| % | % | Costes directos complementarios | 2 % | 5.49 | 0.11 |
|  |  | Costes directos |  |  | 5.60 |
