# Piezas especiales para cubierta inclinada de tejas cerámicas "CERÁMICA CAMPO"

- Propiedad del archivo: CYPE INGENIEROS, S.A.
- Formato: FIEBDC-3/2002
- Divisa: EUR
- Costes indirectos: 3.00 %
- IVA: 21.00 %

## Q Cubiertas

### QU Componentes de cubiertas inclinadas y curvas

#### QUT De tejas cerámicas

**QUT042** Ud Piezas especiales para cubierta inclinada de tejas cerámicas "CERÁMICA CAMPO".
Tapa de caballete cerámica "CERÁMICA CAMPO", acabado con coloración en masa Antracita, 27,2x7x24,4 cm, para tejas curvas, fijada con tornillos rosca-madera sobre rastrel de madera; para cubierta inclinada.
Incluye: Colocación y atornillado de las tejas.
Criterio de medición de proyecto: Número de unidades previstas, según documentación gráfica de Proyecto.
Criterio de medición de obra: Se medirá el número de unidades realmente ejecutadas según especificaciones de Proyecto.

| Código | Ud | Descripción | Rendimiento | Precio | Importe |
|---|---|---|---|---|---|
| mt13tcc018b | Ud | Tapa de caballete cerámica "CERÁMICA CAMPO", acabado con coloración en masa Antracita, 27,2x7x24,4 cm, para tejas curvas, según UNE-EN 1304. (material) | 1.000 | 12.00 | 12.00 |
| mt13blw103 | Ud | Tornillo rosca-madera para sujeción de tejas a rastrel. (material) | 2.000 | 0.06 | 0.12 |
| mo011 | h | Oficial 1ª montador. (mano de obra) | 0.131 | 22.74 | 2.98 |
| mo080 | h | Ayudante montador. (mano de obra) | 0.066 | 21.02 | 1.39 |
| % | % | Costes directos complementarios | 2 % | 16.49 | 0.33 |
|  |  | Costes directos |  |  | 16.82 |
