# Punto singular para cubierta inclinada de tejas cerámicas "CERÁMICA CAMPO"

- Propiedad del archivo: CYPE INGENIEROS, S.A.
- Formato: FIEBDC-3/2002
- Divisa: EUR
- Costes indirectos: 3.00 %
- IVA: 21.00 %

## Q Cubiertas

### QU Componentes de cubiertas inclinadas y curvas

#### QUT De tejas cerámicas

**QUT041** m Punto singular para cubierta inclinada de tejas cerámicas "CERÁMICA CAMPO".
Alero para cubierta inclinada, con tejas cerámicas de alero curvas, "CERÁMICA CAMPO", acabado con coloración en masa Rojo, 40x15x12 cm, recibidas con mortero de cemento, industrial, M-5.
Incluye: Colocación de las tejas con mortero.
Criterio de medición de proyecto: Longitud medida en verdadera magnitud, según documentación gráfica de Proyecto.
Criterio de medición de obra: Se medirá, en verdadera magnitud, la longitud realmente ejecutada según especificaciones de Proyecto.

| Código | Ud | Descripción | Rendimiento | Precio | Importe |
|---|---|---|---|---|---|
| mt13tcc011a | Ud | Teja cerámica de alero curva, "CERÁMICA CAMPO", acabado con coloración en masa Rojo, 40x15x12 cm, según UNE-EN 1304. (material) | 12.800 | 0.23 | 2.94 |
| mt08aaa010a | m³ | Agua. (material) | 0.010 | 1.50 | 0.02 |
| mt09mif010ca | t | Mortero industrial para albañilería, de cemento, color gris, categoría M-5 (resistencia a compresión 5 N/mm²), suministrado en sacos, según UNE-EN 998-2. (material) | 0.056 | 53.48 | 2.99 |
| mo020 | h | Oficial 1ª construcción. (mano de obra) | 0.246 | 22.13 | 5.44 |
| mo113 | h | Peón ordinario construcción. (mano de obra) | 0.246 | 20.78 | 5.11 |
| % | % | Costes directos complementarios | 2 % | 16.50 | 0.33 |
|  |  | Costes directos |  |  | 16.83 |
