# Chapado con paneles premontados de piedra natural

- Propiedad del archivo: CYPE INGENIEROS, S.A.
- Formato: FIEBDC-3/2002
- Divisa: EUR
- Costes indirectos: 3.00 %
- IVA: 21.00 %

## R Revestimientos y trasdosados

### RA De piezas rígidas en paramentos verticales

#### RAP De piedra natural

**RAP009** m² Chapado con paneles premontados de piedra natural.
Chapado en paramento vertical, con paneles premontados de piedra natural, de 61x15,2 cm y un espesor de 4 a 6 cm, recibidos con adhesivo cementoso mejorado, C2 TE, con deslizamiento reducido y tiempo abierto ampliado, gris. Incluso cajas en muro, cortes, juntas y piezas especiales.
Incluye: Limpieza y humectación del paramento a revestir. Colocación y aplomado de miras de referencia. Tendido de hilos entre miras. Colocación de las piezas premontadas. Comprobación del aplomado, nivel y alineación de la hilada de piezas premontadas. Rejuntado. Limpieza final del paramento.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt19ppc010a | m² | Panel premontado de piedra natural, formado por lajas de cuarcita dorada sobre base de mortero de cemento reforzado con armadura metálica, de 61x15,2 cm y un espesor de 4 a 6 cm. Incluso piezas de esquina. (material) | 1.050 | 98.10 | 103.01 |
| mt09mcr021q | kg | Adhesivo cementoso mejorado, C2 TE, con deslizamiento reducido y tiempo abierto ampliado, según UNE-EN 12004, color gris. (material) | 2.500 | 0.60 | 1.50 |
| op00sie030 |  | Sierra de disco de diamante, para mesa de trabajo, de corte húmedo. | 1.000 | 0.00 | 0.00 |
| op00tal010 |  | Taladro. | 1.000 | 0.00 | 0.00 |
| mo022 | h | Oficial 1ª colocador de piedra natural. (mano de obra) | 0.379 | 22.13 | 8.39 |
| mo060 | h | Ayudante colocador de piedra natural. (mano de obra) | 0.379 | 21.02 | 7.97 |
| % | % | Costes directos complementarios | 2 % | 120.87 | 2.42 |
|  |  | Costes directos |  |  | 123.29 |
