# Revestimiento mural con composite (WPC). Sistema Aris "TARIMATEC"

- Propiedad del archivo: CYPE INGENIEROS, S.A.
- Formato: FIEBDC-3/2002
- Divisa: EUR
- Costes indirectos: 3.00 %
- IVA: 21.00 %

## R Revestimientos y trasdosados

### RD Decorativos

#### RDJ De composite

**RDJ020** m² Revestimiento mural con composite (WPC). Sistema Aris "TARIMATEC".
Revestimiento mural interior con panel formado por listones de composite (WPC), modelo Aris Square "TARIMATEC", de 3000x217,5x15 mm, color a elegir, acabado Nature, con los bordes machihembrados, en posición horizontal. Colocación en obra: con tornillos de acero inoxidable A2, sobre subestructura soporte formada por perfiles de PVC.
Criterio de valoración económica: El precio incluye la resolución de encuentros y puntos singulares.
Incluye: Limpieza y preparación de la superficie soporte. Replanteo. Fijación de la subestructura soporte. Corte de las piezas y formación de encajes en esquinas y rincones. Resolución de encuentros y puntos singulares.
Criterio de medición de proyecto: Superficie medida entre paramentos, según documentación gráfica de Proyecto, sin descontar huecos para instalaciones.
Criterio de medición de obra: Se medirá la superficie realmente ejecutada según especificaciones de Proyecto, sin descontar huecos para instalaciones.

| Código | Ud | Descripción | Rendimiento | Precio | Importe |
|---|---|---|---|---|---|
| mt12tar110a | m | Subestructura soporte para la sustentación de revestimiento mural con composite (WPC), "TARIMATEC", formada por perfiles de PVC de 3000x45x15 mm; con tornillos de acero inoxidable A2 para la fijación del revestimiento a la subestructura soporte. (material) | 3.500 | 1.90 | 6.65 |
| mt12tar100a | m² | Panel formado por listones de composite (WPC), modelo Aris Square "TARIMATEC", de 3000x217,5x15 mm, compuesto por material termoplástico y fibras vegetales con refuerzo mineral, color a elegir, para interior, acabado Nature, con los bordes machihembrados, en posición horizontal. (material) | 1.050 | 69.11 | 72.57 |
| mo052 | h | Oficial 1ª montador de sistemas de fachadas prefabricadas. (mano de obra) | 0.592 | 23.74 | 14.05 |
| mo099 | h | Ayudante montador de sistemas de fachadas prefabricadas. (mano de obra) | 0.592 | 21.94 | 12.99 |
| % | % | Costes directos complementarios | 2 % | 106.26 | 2.13 |
|  |  | Costes directos |  |  | 108.39 |
