# Pintura a la cal sobre paramento interior de mortero de cal o mortero bastardo de cal

- Propiedad del archivo: CYPE INGENIEROS, S.A.
- Formato: FIEBDC-3/2002
- Divisa: EUR
- Costes indirectos: 3.00 %
- IVA: 21.00 %

## R Revestimientos y trasdosados

### RI Pinturas en paramentos interiores

#### RIC A la cal

**RIC020** m² Pintura a la cal sobre paramento interior de mortero de cal o mortero bastardo de cal.
Aplicación manual de dos manos de pintura a la cal, color blanco, la primera mano diluida con un 30 a 40% de agua y la siguiente diluida con un 30% de agua o sin diluir, (rendimiento: 0,33 l/m² cada mano); previa aplicación de una mano de imprimación granulosa translúcida, sobre paramento interior de mortero de cal o mortero bastardo de cal, vertical y horizontal de huecos de ascensores y chimeneas.
Criterio de valoración económica: El precio incluye la protección de los elementos del entorno que puedan verse afectados durante los trabajos y la resolución de puntos singulares.
Incluye: Preparación, limpieza y lijado previo del soporte. Humectación previa de la superficie soporte. Aplicación de una mano de fondo. Aplicación de dos manos de acabado.
Criterio de medición de proyecto: Superficie medida según documentación gráfica de Proyecto, con el mismo criterio que el soporte base.
Criterio de medición de obra: Se medirá la superficie realmente ejecutada según especificaciones de Proyecto, con el mismo criterio que el soporte base.

| Código | Ud | Descripción | Rendimiento | Precio | Importe |
|---|---|---|---|---|---|
| mt27pci010a | l | Imprimación granulosa, translúcida, para mejorar la adherencia de pinturas o revestimientos a la cal sobre superficies difíciles. (material) | 0.200 | 6.53 | 1.31 |
| mt27pir200c | l | Pintura a la cal ecológica para interior, a base de cal grasa completamente extinta y reposada, tierras colorantes, carbonato cálcico micronizado y aditivos especiales, color blanco, acabado mate, textura lisa, antimoho y antiverdín, muy permeable al vapor de agua, resistente a la contaminación urbana, a los rayos UV y a los gases de la combustión; para aplicar con brocha, rodillo o pistola. (material) | 0.660 | 16.54 | 10.92 |
| op00tal020 |  | Taladro con batidora. | 1.000 | 0.00 | 0.00 |
| mo038 | h | Oficial 1ª pintor. (mano de obra) | 0.208 | 22.13 | 4.60 |
| mo076 | h | Ayudante pintor. (mano de obra) | 0.208 | 21.02 | 4.37 |
| % | % | Costes directos complementarios | 2 % | 21.20 | 0.42 |
|  |  | Costes directos |  |  | 21.62 |
