# Barniz natural para madera

- Propiedad del archivo: CYPE INGENIEROS, S.A.
- Formato: FIEBDC-3/2002
- Divisa: EUR
- Costes indirectos: 3.00 %
- IVA: 21.00 %

## R Revestimientos y trasdosados

### RM Pinturas y tratamientos sobre soporte de madera

#### RMR Barnices naturales

**RMR010** m² Barniz natural para madera.
Aplicación manual de dos manos de barniz natural, acabado brillante, incoloro, aplicado con brocha, rodillo o pistola, diluidas con un 5% a 15% de diluyente, (rendimiento: 0,105 l/m² cada mano); (), sobre superficie de barandillas o pasamanos de madera, en exteriores.
Criterio de valoración económica: El precio incluye la protección de los elementos del entorno que puedan verse afectados durante los trabajos, pero no incluye la preparación del soporte.
Incluye: Aplicación de una mano de fondo y una mano de acabado.
Criterio de medición de proyecto: Superficie medida según documentación gráfica de Proyecto, sin descontar huecos, considerando la superficie que encierran, definida por sus dimensiones máximas, por una sola cara.
Criterio de medición de obra: Se medirá la superficie realmente ejecutada según especificaciones de Proyecto, por una sola cara, considerando la superficie que encierran, definida por sus dimensiones máximas.

| Código | Ud | Descripción | Rendimiento | Precio | Importe |
|---|---|---|---|---|---|
| mt27bns010b | l | Barniz natural para interior y exterior, incoloro, acabado brillante, a base de aceites vegetales, resinas vegetales y pigmentos minerales, permeable al vapor de agua, con resistencia a los rayos UV y a la intemperie, con un contenido de sustancias orgánicas volátiles (VOC) < 140 g/l, para aplicar con brocha, rodillo o pistola. (material) | 0.210 | 12.88 | 2.70 |
| mt27lni004 | l | Diluyente, a base de una mezcla de hidrocarburos alifáticos. (material) | 0.021 | 3.62 | 0.08 |
| op00tal020 |  | Taladro con batidora. | 1.000 | 0.00 | 0.00 |
| mo038 | h | Oficial 1ª pintor. (mano de obra) | 0.363 | 22.13 | 8.03 |
| mo076 | h | Ayudante pintor. (mano de obra) | 0.059 | 21.02 | 1.24 |
| % | % | Costes directos complementarios | 2 % | 12.05 | 0.24 |
|  |  | Costes directos |  |  | 12.29 |
