# Trasdosado autoportante de placas de yeso natural (GRG)

- Propiedad del archivo: CYPE INGENIEROS, S.A.
- Formato: FIEBDC-3/2002
- Divisa: EUR
- Costes indirectos: 3.00 %
- IVA: 21.00 %

## R Revestimientos y trasdosados

### RR Trasdosados

#### RRN De placas de yeso natural

**RRN002** m² Trasdosado autoportante de placas de yeso natural (GRG).
Trasdosado autoportante arriostrado, de 64 mm de espesor total, con nivel de calidad del acabado Q2, formado por placa de yeso natural (GRG) tipo estándar de 15 mm de espesor, atornillada directamente a una estructura autoportante de acero galvanizado formada por canales horizontales, sólidamente fijados al suelo y al techo y montantes verticales de 49 mm y 0,6 mm de espesor con una modulación de 400 mm y con disposición normal "N", montados sobre canales y fijados al paramento vertical. Incluso banda desolidarizadora; fijaciones para el anclaje de los perfiles metálicos; tornillería para la fijación de las placas y pasta de juntas.
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pna080b | m | Banda estanca autoadhesiva, de espuma de polietileno reticulado de celdas cerradas, de 50 mm de anchura; para la estanqueidad de la base y el aislamiento acústico del perímetro en tabiques y trasdosados de placas. (material) | 0.800 | 0.26 | 0.21 |
| mt12pna050a | m | Canal, de perfil de acero galvanizado Z1 (Z140), fabricado mediante laminación en frío, 50x35 mm de sección y 0,6 mm de espesor, según UNE-EN 14195. (material) | 0.800 | 1.86 | 1.49 |
| mt12pna060a | m | Montante, de perfil de acero galvanizado Z1 (Z140), fabricado mediante laminación en frío, 49x50 mm de sección y 0,6 mm de espesor, según UNE-EN 14195. (material) | 3.000 | 2.52 | 7.56 |
| mt12pna010ab | m² | Placa de yeso natural (GRG), sin cartón, estándar / UNE-EN 13815 - 600 / 1200 / 15 / con los bordes longitudinales desiguales, formada por un alma de yeso de origen natural reforzada por la inclusión en la masa de fibra de vidrio; Euroclase A1 de reacción al fuego, según UNE-EN 13501-1. (material) | 1.020 | 6.17 | 6.29 |
| mt12pna020a | Ud | Tornillo autoperforante, con cabeza de trompeta, de 25 mm de longitud, para instalación de placas de yeso natural (GRG) sobre perfiles de espesor inferior a 6 mm. (material) | 18.000 | 0.02 | 0.36 |
| mt12pna025a | Ud | Fijación compuesta por taco y tornillo de cabeza avellanada, de 5x30 mm. (material) | 2.000 | 0.09 | 0.18 |
| mt12pna030bh | kg | Pasta de juntas, de fraguado normal (60 minutos), con aditivo hidrófugo; para aplicación manual o mecánica sin cinta de juntas. (material) | 0.110 | 2.17 | 0.24 |
| mt12pna040a | Ud | Cartucho de 300 cm³ de masilla monocomponente; para el sellado de encuentros perimetrales. (material) | 0.033 | 4.47 | 0.15 |
| op00fre010 |  | Fresadora. | 1.000 | 0.00 | 0.00 |
| op00sie010 |  | Sierra de calar. | 1.000 | 0.00 | 0.00 |
| op00tal010 |  | Taladro. | 1.000 | 0.00 | 0.00 |
| op00ato010 |  | Atornillador. | 1.000 | 0.00 | 0.00 |
| mo053 | h | Oficial 1ª montador de prefabricados interiores. (mano de obra) | 0.446 | 23.74 | 10.59 |
| mo100 | h | Ayudante montador de prefabricados interiores. (mano de obra) | 0.446 | 21.94 | 9.79 |
| % | % | Costes directos complementarios | 2 % | 36.86 | 0.74 |
|  |  | Costes directos |  |  | 37.60 |
