# Trasdosado autoportante de placas de silicato cálcico. Sistema "PROMAT"

- Propiedad del archivo: CYPE INGENIEROS, S.A.
- Formato: FIEBDC-3/2002
- Divisa: EUR
- Costes indirectos: 3.00 %
- IVA: 21.00 %

## R Revestimientos y trasdosados

### RR Trasdosados

#### RRS De placas de silicato cálcico

**RRS010** m² Trasdosado autoportante de placas de silicato cálcico. Sistema "PROMAT".
Trasdosado autoportante libre, con resistencia al fuego EI 120, según UNE-EN 1364-1, sistema Trasdosado Independiente Promatect-100X "PROMAT", de 90 mm de espesor, formado por placa de silicato cálcico tipo cortafuego de 20 mm de espesor, formando sándwich con una placa tipo cortafuego de 20 mm de espesor, atornilladas directamente a una estructura autoportante de acero galvanizado formada por canales horizontales, sólidamente fijados al suelo y al techo y montantes verticales de 50 mm y 0,6 mm de espesor con una modulación de 600 mm y con disposición normal "N", montados sobre canales junto al paramento vertical. Incluso fijaciones para el anclaje de canales y montantes metálicos; tornillería para la fijación de las placas; pasta para el tratamiento de juntas y masilla intumescente Promaseal-A "PROMAT".
Criterio de valoración económica: El precio incluye la resolución de encuentros y puntos singulares, pero no incluye el aislamiento a colocar entre las placas y el paramento.
Incluye: Replanteo y trazado en el forjado inferior y en el superior de los perfiles. Colocación y fijación de los montantes sobre los elementos horizontales. Corte de las placas. Fijación de las placas. Tratamiento de juntas.
Criterio de medición de proyecto: Superficie medida según documentación gráfica de Proyecto, sin duplicar esquinas ni encuentros.
Criterio de medición de obra: Se medirá la superficie realmente ejecutada según especificaciones de Proyecto, sin duplicar esquinas ni encuentros.

| Código | Ud | Descripción | Rendimiento | Precio | Importe |
|---|---|---|---|---|---|
| mt12psg070i | m | Canal de perfil de acero galvanizado de 50 mm de anchura, según UNE-EN 14195. (material) | 0.800 | 2.71 | 2.17 |
| mt12psg060i | m | Montante de perfil de acero galvanizado de 50 mm de anchura, según UNE-EN 14195. (material) | 2.000 | 3.22 | 6.44 |
| mt12plo010pj | m² | Placa de silicato cálcico Promatect-100X "PROMAT", de 1200x2000 mm y 20 mm de espesor, con los bordes longitudinales afinados. (material) | 2.100 | 21.05 | 44.21 |
| mt12psg081d | Ud | Tornillo autoperforante 3,5x35 mm. (material) | 10.000 | 0.01 | 0.10 |
| mt12psg081f | Ud | Tornillo autoperforante 3,9x55 mm. (material) | 20.000 | 0.02 | 0.40 |
| mt12psg220 | Ud | Fijación compuesta por taco y tornillo 5x27. (material) | 2.000 | 0.06 | 0.12 |
| mt12ppo010d | kg | Pasta de juntas "PROMAT". (material) | 0.250 | 1.73 | 0.43 |
| mt41php030a | Ud | Cartucho de 310 ml de masilla intumescente monocomponente, a base de resinas acrílicas, con propiedades ignífugas, Promaseal-A "PROMAT", color blanco, Euroclase D-s2, d0 de reacción al fuego, según UNE-EN 13501-1, apta para ser pintada, clase Y1, según EOTA TR024. (material) | 0.200 | 7.13 | 1.43 |
| op00fre010 |  | Fresadora. | 1.000 | 0.00 | 0.00 |
| op00sie010 |  | Sierra de calar. | 1.000 | 0.00 | 0.00 |
| op00tal010 |  | Taladro. | 1.000 | 0.00 | 0.00 |
| op00ato010 |  | Atornillador. | 1.000 | 0.00 | 0.00 |
| mo053 | h | Oficial 1ª montador de prefabricados interiores. (mano de obra) | 0.573 | 22.74 | 13.03 |
| mo100 | h | Ayudante montador de prefabricados interiores. (mano de obra) | 0.573 | 21.02 | 12.04 |
| % | % | Costes directos complementarios | 2 % | 80.37 | 1.61 |
|  |  | Costes directos |  |  | 81.98 |
