# Preparación de superficie de solera de hormigón, para la posterior aplicación de un revestimiento

- Propiedad del archivo: CYPE INGENIEROS, S.A.
- Formato: FIEBDC-3/2002
- Divisa: EUR
- Costes indirectos: 3.00 %
- IVA: 21.00 %

## R Revestimientos y trasdosados

### RS Pavimentos

#### RSI Sistemas de pavimentos industriales y decorativos

**RSI006** m² Preparación de superficie de solera de hormigón, para la posterior aplicación de un revestimiento.
Preparación de superficie de solera de hormigón, para la posterior aplicación de un revestimiento, mediante desbastado mecánico, obteniendo una rugosidad inferior a 2 mm.
Incluye: Desbastado mecánico del hormigón. Limpieza de la superficie soporte. Retirada y acopio de los restos generados. Carga de los restos generados sobre camión o contenedor.
Criterio de medición de proyecto: Superficie medida según documentación gráfica de Proyecto.
Criterio de medición de obra: Se medirá la superficie realmente ejecutada según especificaciones de Proyecto, sin deducir la superficie ocupada por los pilares situados dentro de su perímetro.

| Código | Ud | Descripción | Rendimiento | Precio | Importe |
|---|---|---|---|---|---|
| mq06aca010 | h | Equipo de lijado o desbastado con disco de diamante para superficies de hormigón, con sistema de aspiración. (maquinaria) | 0.104 | 5.77 | 0.60 |
| mq08gel010k | h | Grupo electrógeno insonorizado, trifásico, de 45 kVA de potencia. (maquinaria) | 0.104 | 5.38 | 0.56 |
| mo020 | h | Oficial 1ª construcción. (mano de obra) | 0.107 | 22.13 | 2.37 |
| mo112 | h | Peón especializado construcción. (mano de obra) | 0.107 | 21.12 | 2.26 |
| mo113 | h | Peón ordinario construcción. (mano de obra) | 0.053 | 20.78 | 1.10 |
| % | % | Costes directos complementarios | 2 % | 6.89 | 0.14 |
|  |  | Costes directos |  |  | 7.03 |
