# Eliminación de juntas de pavimento

- Propiedad del archivo: CYPE INGENIEROS, S.A.
- Formato: FIEBDC-3/2002
- Divisa: EUR
- Costes indirectos: 3.00 %
- IVA: 21.00 %

## R Revestimientos y trasdosados

### RS Pavimentos

#### RSK Preparación de la superficie

**RSK040** m² Eliminación de juntas de pavimento.
Eliminación en pavimento cerámico del material existente en las juntas, con medios manuales, en una profundidad suficiente para garantizar la adherencia con el nuevo material. Incluso retirada del material disgregado mediante brocha o cepillo, soplado con equipo de aire a presión para la eliminación de los restos, acopio y retirada de los mismos y limpieza final.
Incluye: Vaciado de las juntas. Retirada del material. Soplado con equipo de aire a presión. Retirada de restos. Limpieza final.
Criterio de medición de proyecto: Superficie medida según documentación gráfica de Proyecto.
Criterio de medición de obra: Se medirá la superficie realmente ejecutada según especificaciones de Proyecto.

| Código | Ud | Descripción | Rendimiento | Precio | Importe |
|---|---|---|---|---|---|
| mq08lch030 | h | Equipo de chorro de aire a presión. (maquinaria) | 0.058 | 3.19 | 0.19 |
| mo077 | h | Ayudante construcción. (mano de obra) | 0.297 | 21.02 | 6.24 |
| % | % | Costes directos complementarios | 2 % | 6.43 | 0.13 |
|  |  | Costes directos |  |  | 6.56 |
