# Encuentro de falso techo continuo de placas de escayola con paramento vertical

- Propiedad del archivo: CYPE INGENIEROS, S.A.
- Formato: FIEBDC-3/2002
- Divisa: EUR
- Costes indirectos: 3.00 %
- IVA: 21.00 %

## R Revestimientos y trasdosados

### RT Falsos techos en interiores

#### RTA Continuos, de placas de escayola

**RTA022** m Encuentro de falso techo continuo de placas de escayola con paramento vertical.
Formación de encuentro entre el falso techo continuo de placas de escayola y el paramento vertical, mediante la formación de junta elástica perimetral con banda de poliestireno, a la que se adosará la placa de escayola, y posterior recubrimiento con cinta de papel; dejando una separación mínima de 5 mm entre las placas y el paramento. Incluso banda de poliestireno, pasta de escayola para el relleno de las juntas y cinta de papel.
Incluye: Replanteo y trazado en el paramento. Colocación de la banda de poliestireno. Recubrimiento con cinta de papel.
Criterio de medición de proyecto: Longitud medida según documentación gráfica de Proyecto.
Criterio de medición de obra: Se medirá la longitud realmente ejecutada según especificaciones de Proyecto.

| Código | Ud | Descripción | Rendimiento | Precio | Importe |
|---|---|---|---|---|---|
| mt27wav030 | m | Cinta de papel de 5 cm de anchura. (material) | 1.000 | 0.08 | 0.08 |
| mt16pea020b | m² | Panel rígido de poliestireno expandido, según UNE-EN 13163, mecanizado lateral recto, de 20 mm de espesor, resistencia térmica 0,55 m²K/W, conductividad térmica 0,036 W/(mK), para junta de dilatación. (material) | 0.020 | 1.34 | 0.03 |
| mt09pes010 | m³ | Pasta de escayola, según UNE-EN 13279-1. (material) | 0.001 | 173.60 | 0.17 |
| mo035 | h | Oficial 1ª escayolista. (mano de obra) | 0.312 | 23.10 | 7.21 |
| mo117 | h | Peón escayolista. (mano de obra) | 0.312 | 21.69 | 6.77 |
| % | % | Costes directos complementarios | 2 % | 14.26 | 0.29 |
|  |  | Costes directos |  |  | 14.55 |
