# Falso techo continuo de placas de yeso laminado. Sistema Neo "PLADUR"

- Propiedad del archivo: CYPE INGENIEROS, S.A.
- Formato: FIEBDC-3/2002
- Divisa: EUR
- Costes indirectos: 3.00 %
- IVA: 21.00 %

## R Revestimientos y trasdosados

### RT Falsos techos en interiores

#### RTC Continuos, de placas de yeso laminado

**RTC071** m² Falso techo continuo de placas de yeso laminado. Sistema Neo "PLADUR".
Falso techo continuo suspendido, liso, situado a una altura menor de 4 m, con nivel de calidad del acabado Q2. Sistema Neo 1200/1000 / 1x12,5 N "PLADUR" (12,5+46), constituido por: ESTRUCTURA: estructura metálica de acero galvanizado de perfiles primarios P-48/600, de 45 mm de anchura y 0,6 mm de espesor con una modulación de 1000 mm y suspendidos del forjado o elemento soporte de hormigón con varillas cada 1650 mm, y perfiles secundarios S-1000, de 45 mm de anchura y 0,6 mm de espesor fijados perpendicularmente a los perfiles primarios con una modulación de 600 mm; PLACAS: una capa de placas de yeso laminado A / UNE-EN 520 - 1200 / 3200 / 12,5 / con los bordes longitudinales afinados, estándar N "PLADUR", Euroclase A2-s1, d0 de reacción al fuego, según UNE-EN 13501-1. Incluso banda estanca autoadhesiva "PLADUR", perfiles en U CP-48/600 "PLADUR", fijaciones para el anclaje de los perfiles, tornillería para la fijación de las placas, pasta de secado en polvo JN "PLADUR", cinta microperforada de papel "PLADUR" y accesorios de montaje.
Incluye: Replanteo de los ejes de la estructura metálica. Colocación de la banda acústica. Nivelación y fijación de los perfiles perimetrales. Señalización de los puntos de anclaje al forjado o elemento soporte. Nivelación y suspensión de los perfiles primarios y secundarios de la estructura. Corte de las placas. Fijación de las placas. Resolución de encuentros y puntos singulares. Tratamiento de juntas.
Criterio de medición de proyecto: Superficie medida entre paramentos, según documentación gráfica de Proyecto, sin descontar huecos para instalaciones.
Criterio de medición de obra: Se medirá la superficie realmente ejecutada según especificaciones de Proyecto, siguiendo los criterios de medición expuestos en la norma UNE 92305.

| Código | Ud | Descripción | Rendimiento | Precio | Importe |
|---|---|---|---|---|---|
| mt12pfp091b | m | Perfil en U CP-48/600 48/47x3600 "PLADUR", de 0,64 mm de espesor y 3600 mm de longitud, de acero galvanizado Z1 (Z140), según UNE-EN 14195. (material) | 0.910 | 1.92 | 1.75 |
| mt12psg220 | Ud | Fijación compuesta por taco y tornillo 5x27. (material) | 0.640 | 0.06 | 0.04 |
| mt12prp030a | Ud | Varilla de cuelgue "PLADUR". (material) | 0.640 | 0.90 | 0.58 |
| mt12pfp090cc | m | Perfil en C 48/45x4200 mm, P-48/600 "PLADUR", de 0,6 mm de espesor, de acero galvanizado Z1 (Z140), según UNE-EN 14195. (material) | 1.050 | 1.72 | 1.81 |
| mt12pfp090hi | m | Perfil en C 45x18x1000 mm, S-1000 "PLADUR", de 0,6 mm de espesor, de acero galvanizado Z1 (Z140), según UNE-EN 14195. (material) | 1.750 | 1.04 | 1.82 |
| mt12psp010aaa | m² | Placa de yeso laminado A / UNE-EN 520 - 1200 / 3200 / 12,5 / con los bordes longitudinales afinados, estándar N "PLADUR", Euroclase A2-s1, d0 de reacción al fuego, según UNE-EN 13501-1. (material) | 1.050 | 5.47 | 5.74 |
| mt12ptp010ag | Ud | Tornillo autorroscante de acero revestido con fosfatos, PM 3,5x25 "PLADUR", con cabeza de trompeta y punta afilada; para la fijación de placas de yeso laminado a perfiles metálicos de hasta 0,75 mm de espesor. (material) | 18.000 | 0.01 | 0.18 |
| mt12pip020b | m | Banda estanca autoadhesiva de espuma de poliuretano de celdas cerradas "PLADUR", de 3 mm de espesor y 46 mm de anchura, resistencia térmica 0,10 m²K/W, conductividad térmica 0,034 W/(mK). (material) | 0.700 | 0.33 | 0.23 |
| mt12pep010pa | kg | Pasta de secado en polvo JN "PLADUR", 3A, color blanco, Euroclase A2-s1, d0 de reacción al fuego, según UNE-EN 13501-1, rango de temperatura de trabajo de 5 a 35°C, para aplicación manual con cinta de juntas, según UNE-EN 13963. (material) | 0.420 | 1.37 | 0.58 |
| mt12pip010aa | m | Cinta microperforada de papel "PLADUR", de 51 mm de anchura y 0,215 mm de espesor, según UNE-EN 13963. (material) | 2.100 | 0.06 | 0.13 |
| op00fre010 |  | Fresadora. | 1.000 | 0.00 | 0.00 |
| op00ato010 |  | Atornillador. | 1.000 | 0.00 | 0.00 |
| mo015 | h | Oficial 1ª montador de falsos techos. (mano de obra) | 0.227 | 23.74 | 5.39 |
| mo082 | h | Ayudante montador de falsos techos. (mano de obra) | 0.227 | 21.94 | 4.98 |
| % | % | Costes directos complementarios | 2 % | 23.23 | 0.46 |
|  |  | Costes directos |  |  | 23.69 |
