# Falso techo continuo de paneles de madera, de altas prestaciones acústicas

- Propiedad del archivo: CYPE INGENIEROS, S.A.
- Formato: FIEBDC-3/2002
- Divisa: EUR
- Costes indirectos: 3.00 %
- IVA: 21.00 %

## R Revestimientos y trasdosados

### RT Falsos techos en interiores

#### RTM Continuos, de madera

**RTM010** m² Falso techo continuo de paneles de madera, de altas prestaciones acústicas.
Falso techo continuo suspendido, situado a una altura menor de 4 m, constituido por: ESTRUCTURA: entramado metálico oculto, con perfiles en T; PANELES: paneles de madera, de 1250x300 mm, formados por cara superior de tablero de fibras de madera y resinas sintéticas de densidad media (MDF), Euroclase D-s2, d0 de reacción al fuego, de 16 mm de espesor, y cara inferior de tablero de madera maciza de haya, de 16 mm de espesor, de superficie lisa, acabado barnizado. Incluso fijaciones para el anclaje de los perfiles y accesorios de montaje.
Incluye: Replanteo del nivel de acabado y de los ejes de la trama modular. Fijación de la trama modular al forjado o elemento soporte. Corte de los paneles. Fijación de los paneles. Resolución de encuentros y puntos singulares. Formación de huecos para recepción de posibles elementos de anclaje y/o instalaciones.
Criterio de medición de proyecto: Superficie medida entre paramentos, según documentación gráfica de Proyecto, sin descontar huecos para instalaciones.
Criterio de medición de obra: Se medirá la superficie realmente ejecutada según especificaciones de Proyecto, sin descontar huecos para instalaciones.

| Código | Ud | Descripción | Rendimiento | Precio | Importe |
|---|---|---|---|---|---|
| mt12fpm010a | m² | Panel de madera, de 1250x300 mm, formado por cara superior de tablero de fibras de madera y resinas sintéticas de densidad media (MDF), Euroclase D-s2, d0 de reacción al fuego según UNE-EN 13501-1, de 16 mm de espesor, y cara inferior de tablero de madera maciza de haya, de 16 mm de espesor, de superficie lisa, acabado barnizado, con mecanizado en los cantos y un velo negro fonoabsorbente en el dorso. (material) | 1.050 | 65.00 | 68.25 |
| mt12fpm020a | m² | Estructura soporte para falsos techos continuos de paneles de madera, de entramado metálico oculto, con perfiles en T, varillas para fijación al forjado o elemento soporte, perfiles angulares, fijaciones para el anclaje de los perfiles y accesorios de montaje. (material) | 1.000 | 2.85 | 2.85 |
| mo015 | h | Oficial 1ª montador de falsos techos. (mano de obra) | 0.347 | 22.74 | 7.89 |
| mo082 | h | Ayudante montador de falsos techos. (mano de obra) | 0.347 | 21.02 | 7.29 |
| % | % | Costes directos complementarios | 2 % | 86.28 | 1.73 |
|  |  | Costes directos |  |  | 88.01 |
