# Falso techo continuo de paneles de MDF. Sistema "DECUSTIK"

- Propiedad del archivo: CYPE INGENIEROS, S.A.
- Formato: FIEBDC-3/2002
- Divisa: EUR
- Costes indirectos: 3.00 %
- IVA: 21.00 %

## R Revestimientos y trasdosados

### RT Falsos techos en interiores

#### RTM Continuos, de madera

**RTM031** m² Falso techo continuo de paneles de MDF. Sistema "DECUSTIK".
Falso techo continuo suspendido, situado a una altura menor de 4 m, constituido por: ESTRUCTURA: estructura metálica de acero galvanizado de perfiles primarios de 60 mm de anchura, con una modulación de 600 mm y suspendidos del forjado o elemento soporte de hormigón con horquillas de cuelgue y varillas cada 600 mm; PANELES: paneles formados por listones de MDF de 31x35 mm de sección, PE018 "DECUSTIK", rechapado con chapa de madera de roble, acabado barnizado, con barniz ignífugo, de 1200x600 mm y 58 mm de espesor, de superficie ranurada, con la cara posterior con un velo acústico de 15 mm de espesor, color negro, con mecanizado lateral recto D+. Incluso fijaciones para el anclaje de los perfiles, tornillería para la fijación de los paneles y accesorios de montaje.
Incluye: Trazado en los muros del nivel del falso techo. Replanteo de los ejes de la estructura metálica. Señalización de los puntos de anclaje al forjado o elemento soporte. Nivelación y suspensión de los perfiles primarios de la estructura. Corte de los paneles. Colocación de los paneles. Resolución de encuentros y puntos singulares.
Criterio de medición de proyecto: Superficie medida entre paramentos, según documentación gráfica de Proyecto, sin descontar huecos para instalaciones.
Criterio de medición de obra: Se medirá la superficie realmente ejecutada según especificaciones de Proyecto, sin descontar huecos para instalaciones.

| Código | Ud | Descripción | Rendimiento | Precio | Importe |
|---|---|---|---|---|---|
| mt12dec020b | m² | Panel formado por listones de MDF de 31x35 mm de sección, PE018 "DECUSTIK", rechapado con chapa de madera de roble, acabado barnizado, con barniz ignífugo, de 1200x600 mm y 58 mm de espesor, de superficie ranurada, con la cara posterior con un velo acústico de 15 mm de espesor, color negro, con mecanizado lateral recto D+, Euroclase B-s2, d0 de reacción al fuego según UNE-EN 13501-1. (material) | 1.000 | 215.29 | 215.29 |
| mt12psg050c | m | Maestra 60/27 de chapa de acero galvanizado, de 60 mm de anchura, según UNE-EN 14195. (material) | 1.720 | 0.84 | 1.44 |
| mt12psg230 | Ud | Horquilla de acero galvanizado. (material) | 1.590 | 0.69 | 1.10 |
| mt12psg231 | Ud | Pieza de empalme. (material) | 0.580 | 0.87 | 0.50 |
| mt12psg190 | Ud | Varilla de cuelgue. (material) | 1.590 | 0.37 | 0.59 |
| op00cla010 |  | Clavadora neumática. | 1.000 | 0.00 | 0.00 |
| op00cep010 |  | Garlopa. | 1.000 | 0.00 | 0.00 |
| op00tro010 |  | Tronzador. | 1.000 | 0.00 | 0.00 |
| mo015 | h | Oficial 1ª montador de falsos techos. (mano de obra) | 0.231 | 22.74 | 5.25 |
| mo082 | h | Ayudante montador de falsos techos. (mano de obra) | 0.231 | 21.02 | 4.86 |
| % | % | Costes directos complementarios | 2 % | 229.03 | 4.58 |
|  |  | Costes directos |  |  | 233.61 |
