# Reparación de revestimiento con mortero de cal. Sistema Biocalce "KERAKOLL"

- Propiedad del archivo: CYPE INGENIEROS, S.A.
- Formato: FIEBDC-3/2002
- Divisa: EUR
- Costes indirectos: 3.00 %
- IVA: 21.00 %

## R Revestimientos y trasdosados

### RU Sistemas de revestimiento con morteros industriales para revoco y enlucido

#### RUC Morteros de cal

**RUC040** m² Reparación de revestimiento con mortero de cal. Sistema Biocalce "KERAKOLL".
Reparación de revestimiento con mortero de cal, sobre soporte de sillería, sistema Biocalce "KERAKOLL". PREPARACIÓN DEL SOPORTE: picado de enfoscado de cemento, para eliminar las partes sueltas presentes en el 20% de la superficie soporte, con medios manuales. CAPA BASE: aplicación manual de mortero de cal, tipo GP CSII W1, según UNE-EN 998-1, Biocalce Enfoscado "KERAKOLL", de 12 mm de espesor, en dos capas, maestreado, con acabado fratasado. CAPA DE ALISADO: aplicación manual de mortero de cal Biocalce Revoco Fino "KERAKOLL", de 2 mm de espesor, con acabado fratasado. CAPA DE ACABADO: aplicación manual de dos manos de pintura, Kerakover Silox Pittura "KERAKOLL", ambas diluidas con un 20 a 30% de agua; previa aplicación de una mano de imprimación, Kerakover Silox Primer "KERAKOLL".
Incluye: Picado manual. Colocación de reglones y lienzas. Colocación de tientos. Formación de maestras. Aplicación de la capa base. Alisado final de la superficie. Aplicación de la mano de fondo. Aplicación de las manos de acabado.
Criterio de medición de proyecto: Superficie medida según documentación gráfica de Proyecto.
Criterio de medición de obra: Se medirá la superficie realmente ejecutada según especificaciones de Proyecto.

| Código | Ud | Descripción | Rendimiento | Precio | Importe |
|---|---|---|---|---|---|
| mt08aaa010a | m³ | Agua. (material) | 0.006 | 1.50 | 0.01 |
| mt28mkr050a | kg | Mortero de cal, tipo GP CSII W1, según UNE-EN 998-1, para uso en interiores o en exteriores, Biocalce Enfoscado "KERAKOLL", compuesto por cal hidráulica natural, tipo NHL 3,5, puzolanas y arenas de sílice y de mármol blanco, con muy bajo contenido de sustancias orgánicas volátiles (VOC), para aplicar mediante proyección mecánica. (material) | 31.200 | 0.53 | 16.54 |
| mt28mkr030a | kg | Mortero de cal Biocalce Revoco Fino "KERAKOLL", compuesto por cal hidráulica natural, tipo NHL 3,5, arena de sílice y polvo de mármol blanco, aplicado manualmente, con muy bajo contenido de sustancias orgánicas volátiles (VOC), para aplicar con llana. (material) | 3.200 | 0.71 | 2.27 |
| mt27pik005a | l | Imprimación, Kerakover Silox Primer "KERAKOLL", a base de copolímeros acrílicos y siloxanos, para aplicar con brocha, rodillo o pistola. (material) | 0.150 | 9.61 | 1.44 |
| mt27pik010e | l | Pintura para interior y exterior, Kerakover Silox Pittura "KERAKOLL", a base de copolímeros acrílicos y siloxanos, color blanco, acabado mate, textura lisa, antimoho, impermeable al agua de lluvia, permeable al vapor de agua y resistente a los rayos UV y a los álcalis; para aplicar con brocha, rodillo o pistola. (material) | 0.175 | 19.91 | 3.48 |
| op00tal020 |  | Taladro con batidora. | 1.000 | 0.00 | 0.00 |
| mo113 | h | Peón ordinario construcción. (mano de obra) | 0.155 | 20.78 | 3.22 |
| mo039 | h | Oficial 1ª revocador. (mano de obra) | 0.698 | 22.13 | 15.45 |
| mo079 | h | Ayudante revocador. (mano de obra) | 0.698 | 21.02 | 14.67 |
| mo038 | h | Oficial 1ª pintor. (mano de obra) | 0.147 | 22.13 | 3.25 |
| mo076 | h | Ayudante pintor. (mano de obra) | 0.147 | 21.02 | 3.09 |
| % | % | Costes directos complementarios | 2 % | 63.42 | 1.27 |
|  |  | Costes directos |  |  | 64.69 |
